# Profilschulcampus Ascheberg Haus A
Angebotsaufforderung (GAEB 90, DA83)
DV-Nummer: PSA
Währung: EUR
Auftraggeber: Gemeinde Ascheberg, vertreten durch Fr. Möller, Dieningstraß

## A - HOLZINNENTÜREN
Datum: 20.10.26

*Hinweis*
ATV Allgemeine Technische Vertragsbedingungen:

0.1 Angaben zur Baustelle

0.1.1 Kurzbeschreibung, Maßnahmen

Neubau, Umbau u. Sanierung Profilschule Ascheberg
Die Gemeinde Ascheberg, Dieningstraße 7 in 59378
Ascheberg plant auf dem Bahnhofsweg 1-5 in 59378
Ascheberg den Neubau des Profilschulcampus Ascheberg.
Das Bauvorhaben umfasst zwei Neubauten, ein
Wirtschaftsgebäude und die Sanierung eines
Bestandkomplexes. Aktuell besteht der Schulkomplex aus
mehreren Gebäudeteilen (s. beiliegenden
Baustelleneinrichtungsplan). Die Häuser B + C, die
zentral
angeordnete Mensa und der Abbruch des vorhandenen Haus
1 (C) sind nicht Bestandteil dieser Maßnahme.

In dieser Maßnahme wird das Haus A kern- und
energetisch saniert sowie das Wirtschaftsgebäude
erweitert und mit einer ungedämmten Fassadenbekleidung
versehen.

Das Haus A ist in den 1970er Jahren als Massivbauweise
als 2-/3-geschossiges Gebäude in 2
Bauabschnitten mit Klinkerfassade errichtet worden. In
den 1990er Jahren wurde ein Kalzip-Walmdach auf
beiden Geschossen errichtet, welches im Zuge der
Sanierungsmaßname zurückgebaut wird. Das Gebäude
ist nicht unterkellert.
Das Wirtschaftsgebäude besteht aus eingeschossigen
Beton-Fertigteilgaragen, die mit einer
Holzrahmenkonstruktion erweitert werden.

Luftbild

Lageplan / geplant

Erschließung
Das Baugrundstück ist NUR über den Bahnhofsweg im
Norden anzufahren.

Für die Bauzeit ist ausschließlich die Anfahrt über
den Bahnhofsweg möglich.
Das Parken ist auf dem Parkplatz an der Turnhalle
möglich .
Die Rettungszufahrt der Feuerwehr erfolgt aus Richtung
Bahnhofsweg und Nordkirchener Straße.
Ein Wenden von Fahrzeugen ist nur vor der Lagerfläche
möglich, siehe Baustelleneinrichtungsplan.

Der Zugang und die Zufahrt zur Sporthalle, der Mensa
und zu den Häusern B und C ist jederzeit freizuhalten.
Insbesondere ist auf den Schulbetrieb, die Schüler und
Lehrer besondere Rücksicht zu nehmen.

Hindernisse auf dem Profilschulcampus
Östlich von Haus C befindet sich eine Bunkeranlage,
welcher als Rückzugsort für Fledermäuse zwingend zu
schützen und erhalten ist. Die Maßnahmen gemäß des
Artenschutzrechtlichen Gutachtens
"220209_Artenschutzrechtlicher Fachbeitrag" sind
zwingend einzuhalten.

Da die Maßnahmen im laufenden Schulbetrieb
stattfinden, hat es oberste Priorität den Schutz der
Schüler*innen und Lehrer*innen zu gewährleisten.

Baulärm
Da die Schule auf dem Gelände im Betrieb sind alle
lärmerzeugenden Arbeiten entweder morgens bis 7:30
Uhr oder nach 15:00 Uhr oder innerhalb der Schulferien
des Landes NRW auszuführen.

0.1.2 Lage

Lage der Baustelle: innerstädtisch, Wohngebiet
Bundesland: NRW
Stadt/ Ort: 59378 Ascheberg
Straße: Bahnhofsweg 1-5

Die postalische Adresse lautet:

Bahnhofsweg 5, 59387 Ascheberg - Nordrhein-Westfalen

Der Profilschulcampus Ascheberg befindet sich im
Südwesten von Ascheberg und kann über die
"Nordkirchener Straße" und den "Bahnhofsweg"
angefahren werden. Für die Zufahrt von
Baustellenfahrzeugen ist ausschließlich der
"Bahnhofweg" zu nutzen.

0.1.3 Angabe zur baulichen Anlage

Projektziele / Aufgabenstellung
Ziel der Maßnahme ist die Neuorganisation und
Optimierung des gesamten Profilschulcampus.

Auf dem Gelände der Profilschule Ascheberg kommen
mehrere Baumaßnahmen zur Ausführung.

Abbruch Bestandsgebäude Haus 1 in den Osterferien 2024
Neubau BA1: Haus B und Haus C ab Sommer 2024 -
Frühjahr 2026
Freianlagen BA1 ab Sommer 2025
Abbruch Hausmeisterhaus im Frühjahr 2026
Neubau und Sanierung BA2: Wirtschaftsgebäude und Haus A
ab Frühjahr 2026 - Winter 2026
Freianlagen BA2 ab Frühjahr 2026

Insbesondere ist auf den Schulbetrieb, die Schüler und
Lehrer besondere Rücksicht zu nehmen.

Flächenangaben
Haus A:
Brutto- Grundfläche (BGF) nach DIN 277: ca. 3.306 qm
Brutto- Rauminhalt (BRI) nach DIN 277: ca. 13.308 cbm

Wirtschaftsgebäude:
Brutto- Grundfläche (BGF) nach DIN 277: ca. 240 qm
Brutto- Rauminhalt (BRI) nach DIN 277: ca. 838 cbm

Außenmaße
Haus A:
2-geschossiger Kubus:
Länge ca. 37,53 m
Breite ca. 13,88m
3-geschossiger Kubus:
Länge ca. 46,73 m
Breite ca. 19,02m

Wirtschaftsgebäude:
Länge ca. 30,07m + 6,90m
Breite ca. 7,45 m / 6,39m

Höhen ab OK geplantes Gelände
Haus A:
OK geplantes Gelände ca. +66,37m bis +67,07m NHN (OKFF
EG +66,37m NHN)
Attikahöhe 2-geschossiger Kubus ca. +7,04m ab OKFF =
+73,41m NHN
Attikahöhe 3-geschossiger Kubus ca. +11,97m ab OKFF =
+78,34m NHN

Wirtschaftsgebäude:
OK geplantes Gelände WG ca. +66,44m bis +66,49m NHN
(OKFF +66,49m NHN)
Attikahöhe ca. +3,15m ab OKFF = +69,64m NHN

Böschung
Ostseite Haus A Achse I-K/12, Höhenversprung ca. 0,60m

0.1.4 Baugrund

Nicht relevant

0.1.5 Verkehrsverhältnisse

Vor Angebotsabgabe hat sich der Bieter von den
örtlichen Verhältnissen und der Beschaffenheit der
Baustelle, insbesondere Anfahrt und Transport, zu
informieren, so dass Nachforderungen wegen Unkenntnis
ausgeschlossen sind.

Parkmöglichkeiten auf der Baustelle -siehe
Baustelleneinrichtungsplan

0.1.6 Baustelleneinrichtung

Die Baustelleneinrichtung zur Ausführung der eigenen
Leistung, sowie alle Kosten für das Aufstellen von
Kränen/Autokränen (falls durch AN geplant), ist in die
Einheitspreise mit einzukalkulieren.

Dies gilt auch für erneute Baustelleneinrichtungen für
die jeweiligen Folgebauabschnitte!

Container zur Entsorgung sind vom Unternehmer zu
stellen und in die Einheitspreise einzukalkulieren.

Nach Beendigung der Arbeiten sind diese Flächen sauber
und ordentlich zu übergeben.

0.1.7 Anschlüsse Bauwasser, Baustrom

Der Baustromanschluss erfolgt über den Trafo des
Versorgers Gelsenwasser am Bahnhofsweg.
Der Bauwasserzugang befindet sich an der Mensa. Das
Einrichten der Anschlüsse und die Position sind
durch den AN in die Baustelleneinrichtung
einzukalkulieren.

Baustrom
Baustromanschluss wird vom AG gestellt, die Verteilung
ist vom Rohbauer zu stellen und der Verbrauch wird
über AG abgerechnet.
Bauwasser
Bauwasseranschluss mit einer Wasseruhr, sowie die
Verteilung ist vom Rohbauer zu stellen und der
Verbrauch wird über AG abgerechnet.

0.1.8 Begehung der Baustelle

Ortsbesichtigung
Es ist empfehlenswert zur Angebotskalkulation sich
über die Gegebenheiten vor Ort zu informieren,
insbesondere Über das Baugrundstück, die
Zufahrtsmöglichkeiten, sowie über die örtlichen
Verkehrsverhältnisse.

Baustellenbegehung
Die Begehung der Baustelle ist nur befugten Personen
gestattet. Eine Begehung der Baustelle durch nicht
am Bau Beteiligte ist nur nach Abstimmung mit der
Bauleitung und unter Beachtung der
Baustellenverordnung / Sicherheitsverordnung gestattet.

0.1.9 Grundsätzliches

Der AN ist verpflichtet ein Standard-Bautagebuch zu
führen; vollständig, d.h. mit allen Fakten,
Besonderheiten sowie dem Umfang der ausgeführten
Vertragsleistungen. Wöchentlich sind die
Bautagesberichte der Bauleitung vorzulegen. Eventuelle
Behinderungen sind umgehend mündlich
anzumelden. Kann der Behinderungsgrund in der Folge
nicht sofort beseitigt werden, so ist die Behinderung
schriftlich einzureichen.

Gemäß der Baustellenordnung, dem Arbeits- und
Gesundheitsschutz herrscht auf der Baustelle
grundsätzlich Alkoholverbot und Verbot für die
Einnahme anderer berauschender Mittel.

Die Zufahrtstraßen zum Baugrundstück sind reine
Wohnstraßen.Aus diesem Grund ist unbedingt darauf zu
achten, dass die Beeinträchtigungen und Belästigungen
für die Anlieger so gering wie möglich gehalten
werden. Insbesondere ist eine besondere Vorsicht und
Rücksichtnahme auf die anderen Verkehrsteilnehmer
(ggf. spielende Kinder !), sowie auf den laufenden
Schulbetrieb zu nehmen.

0.1.10 Zugang zur Baustelle

Der Bauzaun ist in Gänze zu jeder Zeit geschlossen zu
halten und gegen unbefugte Dritte zu sichern. Das
Schloss am geöffneten Bauzaun muss geschlossen
bleiben. Für fahrlässigen Diebstahl haftet der
Auftragnehmer. Abweichungen finden nur in Absprache
mit der Bauleitung statt. Es wird einen Zugang geben
der mit Stahlkette und Zahlenschloss nach dem
Verlassen der Baustelle vom Auftragnehmer wieder zu
schließen ist.

Prinzip: Der Letzte macht das Licht aus.

0.1.11 Kontakt

Kontaktdaten der Projektbeteiligten wird dem AN nach
Auftragserteilung elektronisch mitgeteilt.

0.1.12 Ausführungsfristen

Der im Anhang beigefügte Bauzeitenplan dient der
Verdeutlichung der geplanten Abläufe.
Maßgeblich für die Ausführungsfristen und die
Kalkulation der Angebote sind allein die im Formular
"214 Besondere Vertragsbedingungen" vorgegebenen
Fristen. Bei Änderungen des Bauzeitenplans
wird dem AN im Rahmen der Beauftragung der aktuelle
Bauzeitenplan übermittelt.

Spätestens zwei Wochen nach der Beauftragung ist vom
AN ein Bauzeitenplan vorzulegen.

0.1.13 Materiallagerung

Materiallagerungen sind grundsätzlich mit der
örtlichen Bauleitung abzustimmen. Materialtransport
und Einbau sind zeitlich mit dem Bauablauf
entsprechend zu disponieren. Das langfristige Abstellen
und Zwischenlagern auf der Baustelle ist nicht
gestattet.

Das Lagern wassergefährdender Stoffe, (Öl,
Treibstoffe, Säuren. Laugen, Isolierstoffe, Farben,
Salze,
Giftstoffe, etc.) auf dem Gelände des AG ist
grundsätzlich verboten. Sind aufgrund örtlicher
Verhältnisse
Abweichungen hiervon notwendig, so sind sie nur nach
Bekanntgabe und mit Genehmigung der Bauleitung
gestattet. Die entsprechenden Vorschriften über das
Lagern wassergefährdender Stoffe sind dann
strengstens zu beachten.

Bei der Lagerung von Materialien sind die
DGNB-Anforderungen zu berücksichtigen.

Notausgänge sind Grundsätzlich frei zu halten.

0.1.14 Entsorgung

Das Entsorgen wassergefährdender Stoffe, (Öl,
Treibstoffe, Säuren, Laugen, Isolierstoffe, Farben,
Salze,
Giftstoffe, etc.) auf dem Gelände des Auftraggeber ist
grundsätzlich verboten.

0.1.15 Sorgfaltspflicht/Reinigung

Der AN ist verpflichtet, Verpackungsmaterialien sowie
Restmaterialien, Abfall und durch ihn verursachten
Bauschutt nach Beendigung der Tagesleistung, also
täglich, zu seinen Lasten zu entsorgen.

Zur Vermeidung von Brandgefahr ist insbesondere darauf
zu achten, dass keine Anhäufung von leicht
entzündlichen Verpackungsmaterialien erfolgt.

0.1.16  Mitgeltende Normen und Regeln

Es gelten jeweils die DIN Normen und Regeln in der zum
Vertragsschluss gültigen Fassung einschließlich
der Änderungen, Berichtigungen und Beiblätter sowie
die anerkannten Regeln der Technik.

Soweit in der Leistungsbeschreibung auf technische
Spezifikationen, z. B. nationale Normen, mit denen
Europäische Normen umgesetzt werden, europäische
technische Zulassungen, gemeinsame technische
Spezifikationen, internationale Normen, Bezug genommen
wird, werden auch ohne den ausdrücklichen
Zusatz: "oder gleichwertig", immer gleichwertige
technische Spezifikationen in Bezug genommen.

*Hinweis*
0.2 Zusätzliche Technische Vertragsbedingungen (ZTV) -
Ausführung - Allgemein

0.2.1 Vorschriften - Ausführung

Für die Ausführung der nachfolgend beschriebenen
Leistungen gelten die zum Zeitpunkt der Ausführung
gültigen Merkblätter, Ausführungempfehlungen der
Verbände, Richtlinien, DIN-Normen und weitere
anerkannten Regeln der Technik. Der AN ist
verpflichtet während der Bauarbeiten alle
Unfallverhütungsvorschriften veröffentlicht von
BG-Bauberufsgenossenschaft, Deutsche gesetzliche
Unfallversicherung und
weitere anerkannten UVV-Vorschriften einzuhalten.

Die Unfallverhütungsvorschriften "Bauarbeiten" (GUV-V
C 22) sind zu beachten.

Im Umkreis des Baugeländes befinden sich zu schützende
Bestandsgebäude und zu schützende Bäume.
Alle Anforderungen zum Schutz der bestehenden Gebäude
sowie der zu erhaltenden Bäume, insbesondere
bei der Anlieferung, sind bei der Ausführung der
Arbeiten zu beachten.

Schutz von Bäumen, Vegetationsbeständen und Tieren bei
Baumaßnahmen gemäß RAS-LP 4 sind
verbindlich einzuhalten.

0.2.2 Grundlagen der Arbeiten sind ferner:

Der AN hat vor der Ausführung seiner Arbeiten sich mit
den Inhalten des SiGePlans vertraut zu machen,
seine Gefährdungsbeurteilung mit dem SiGeKo
abzustimmen und die Ergebnisse in die
Gefährdungsbeurteilung zu übernehmen. Der AN hat
grundsätzlich den Vorgaben des SiGeKo s Folge zu
leisten. Auf die strikte Einhaltung aller
Sicherheitsvorschriften wird durch den AG großen Wert
gelegt. Die
Baustelle befindet sich in unmittelbarer Nähe von
laufendem Schulbetrieb! Bei Nichtbeachtung der
Sicherheitsvorschriften ist sowohl der Vertreter des
Bauherren als auch der SiGeKo jederzeit berechtigt die
Baustelle stillzulegen.

"Eigene" Liefer- und Geschäftsbedingungen des AN
finden keine Anwendung.

Nach Auftragserteilung ist der AN verpflichtet
innerhalb 14 Tagen unaufgefordert dem AG alle
Unterlagen zu
übermitteln, aus dem alle bauaufsichtlichen
Zulassungen, Prüfungszeugnisse, Einbaubedingungen und
technischen Eigenschaften der vom AN zum Einbau
vorgesehenen Produkte ersichtlich sind.

0.2.3 Ortsbesichtigung

Es ist empfehlenswert zur Angebotskalkulation sich
über die Gegebenheiten vor Ort zu informieren,
insbesondere über das Baugrundstück, die
Zufahrtsmöglichkeiten, sowie über die örtlichen
Verkehrsverhältnisse.

0.2.4 Umfang der Leistung

Alle Leistungen beinhalten neben der Lieferung auch
das Abladen, Zwischenlagern und  Transportieren.
Sämtliche Genehmigungen und Gebühren, die zur
Leistungserbringung des AN erforderlich sind, sind
einzukalkulieren.

0.2.5 Fachbauleiter, Polier

Die Ausführung aller Arbeiten muss von einem
erfahrenen, deutschsprachigem, weisungsbefugten
Fachbauleiter des AN regelmäßig überwacht werden.

Er ist für die Einhaltung der am Leistungsort jeweils
geltenden Unfallverhütungs- und Arbeitsvorschriften,
für
die ordnungsgemäße Durchführung der Arbeiten unter
Beachtung der anerkannten Regeln der Technik und
aller sonstigen erforderlichen Vorkehrungen während
der Ausführung bis zur Abnahme durch die Bauleitung
verantwortlich.

Der AN ist allein für die Ausführung und
ordnungsgemäße Erfüllung seiner Leistung
verantwortlich. Er hat
keinen Anspruch auf Überwachung seiner Leistung durch
die Bauleitung. Die anfallenden Leistungen sind so
zu erbringen, dass sie die geforderten Eigenschaften
aufweisen und den anerkannten Regeln der Baukunst
entsprechen. Von der Bauleitung festgestellte Mängel
sind sofort in Abstimmung zu beseitigen und die
Leistung in einen fachgerechten Zustand zu bringen.

0.2.6 Baubesprechungen

Der AN ist verpflichtet an den wöchentlichen
Projektbesprechungen des AG unter Teilnahme des
weisungsbefugten, deutschsprachigen Fachbauleiters auf
der Baustelle teilzunehmen. Weitere
Besprechungstermine kann der AG nach Erfordernis
festlegen. Auf Verlangen des AG nehmen auch
eventuelle Nachunternehmer des AN an den Sitzungen
teil.

0.2.7 Planunterlagen

Der AN erhält vom AG nach der Auftragsvergabe alle
Planunterlagen als PDF-Datei im Datenformat.

Weitere Vervielfältigungen zum eigenen Gebrauch und
die Verteilung an eventuelle Nachunternehmer ist
eigenverantwortlich und auf eigene Kosten vorzunehmen.

Der AN erhält einen Zugriff auf die Plattform
PLANFRED, auf die aktuellen Planungen verwaltet werden.

0.2.8 Regiearbeiten - Ergänzungen zu VOB/B § 15

Stundenlohnarbeiten werden nur anerkannt, wenn sie
spätestens 3 Tage nach Ausführung von dem AG
und/oder der Bauleitung abgezeichnet werden.
Stundenlohnarbeiten dürfen nur auf ausdrückliche
Bestellung
durch den AG vor Ausführungsbeginn ausgeführt werden.
Kosten für Führungs- und Aufsichtspersonal
werden nicht gesondert vergütet, sondern sind anteilig
in die Lohnpreise einzukalkulieren. Dasselbe gilt für
die Lohnnebenkosten, wie Wege- und Fahrgelder,
Trennungs-, Übernachtungs- und Unterkunftsgelder.

0.2.9 Dokumentation

Der AN hat die erforderlichen Dokumentationen der von
Ihm ausgeführten Leistungen zu liefern in Form von:

Werkplanung /Montageplanung im PDF- und dwg-Format,
soweit erforderlich
Prüfzeugnisse/Nachweise sämtlicher Materialien und
Oberflächen/Korrosionsschutzmaßnahmen etc.
sämtliche ggf. erforderlichen zusätzlichen statischen
Nachweise
ggf. erteilte Zustimmungen im Einzelfall/Zulassungen
Entsorgungsnachweise sämtlicher abgefahrener Baustoffe
mit Angabe der Deponie
Fachbauleiter- und Fachunternehmerbescheinigungen
Mengenermittlung
Aufmaßpläne

Aufwendungen hierzu sind in die EP einzukalkulieren
sofern nicht eine separate Position im LV dafür
vorgesehen ist.

*Hinweis*
0.3 Zusätzliche Technische Vertragsbedingungen (ZTV) -
Tischlerarbeiten, Innentüren

0.3.1 Vorschriften, Normen

Der sachliche Geltungsbereich ergibt sich ebenso wie
die technische Ausführung grundsätzlich aus VOB C
DIN 18299 Allgemeine Regelungen für Bauarbeiten jeder
Art.

Außerdem wird hingewiesen auf:
ATV DIN 18 355 Tischlerarbeiten
ATV DIN 18 360 Metallbauarbeiten
ATV DIN 18357 Beschlagarbeiten
ATV DIN 18 364 Korrosionsschutzarbeiten an Stahlbauten
RAL - Bestimmungen über die Zusammensetzung und Güte
von Werkstoffen, über Farbtöne,
Probeentnahmen und Güteprüfungen
ATV DIN 18357 Beschlagarbeiten
VdS-Richtlinien (2156)

0.3.2 Maße

Die angegebenen Maße sind ca.-Maße. Die Elemente sind
nach örtlichem Aufmaß zu fertigen. Toleranzen
aus dem Rohbau, bzw. den Anschlussgewerken
(Estricharbeiten, Trockenbau, etc.) sind aufzunehmen.
Notwendige Ausgleichsmaßnahmen sind mit der
Objektüberwachung abzuklären.

Sämtliche Einmessarbeiten für vom AN einzubauender
Bauteile hat durch den AN zu erfolgen und sind in
separater Position im Titel Projektierungsleistungen
erfasst.

0.3.3 Befestigungsmittel

Alle für die Konstruktion notwendigen Zubehör- und auf
den Untergrund abgestimmte Befestigungsmittel, wie
Halte- und Abdeckbleche, Verbindungsmittel, Dübel,
Laschen, Verankerungen, Isolierstoffe, Versiegelungen,
sind einzukalkulieren.

Ebenfalls einzurechnen sind das Herstellen von
Bohrungen in Beton, Mauerwerk und Trockenbau, das
Schließen und das Vergießen von Anker-/Bohrlöchern
sowie das nachträgliche/zeitversetzte Herstellen von
Fugen und Anschlüssen an angrenzende Bauteile entspr.
den Anforderungen insbes. den Anforderungen an
Brand-, Rauch- und Schallschutz.

Bei Bohrungen sind die in den Decken und Wänden
eingelegte Zuleitungen, Leerrohre, o.ä. zu beachten.
Ausführung in Abstimmung mit der Bauleitung.

Alle Befestigungsmittel aus nichtrostenden Materialien.

Beim Einbau unterschiedlicher Metalle ist
Kontaktkorrosion unbedingt durch geeignete Maßnahmen zu
unterbinden.

0.3.4 Verglasung

Transparente Scheiben von Türblättern oder
Seitenfeldern sind für die Bauzeit mit einem deutlich
sichtbaren
Klebestreifen zu markieren. Der Klebestreifen muss
sich rückstandsfrei (bauseits) entfernen lassen.

Die Verglasungen sind entsprechend den Anforderungen
an das Türelement (Schall, Brand- und
Rauchschutz) mit entsprechenden Schall- und
Brandschutzverglasungen auszustatten.

Ausführung aller Verglasungen als bruchsichere
Verglasungen ESG/VSG entsprechend DIN 18008.

0.3.5 Klassifizierung

Die Festigkeitsklassen und die Einhaltung dieser
Qualitätsrichtlinie N/M/S/E sind nach RAL
Güterichtlinien
nachzuweisen. Falls die Türen nicht nach RAL RG 4261-1
sondern nach EN 1192 geprüft wurden ist eine
wiederholende Fertigungsüberwachung durch ein
geeignetes unabhängiges Prüfinstitut nachzuweisen.

0.3.6 Brand- und Rauchschutztüren

Rauch- und Feuerschutz-Türelemente müssen eine
allgemeine bauaufsichtliche Zulassung oder ein
allgemeines bauaufsichtliches Prüfzeugnis besitzen.
Es wird ausdrücklich darauf hingewiesen, dass die
Schlussabnahme der Bauleistungen erst mit bzw. nach
erfolgreicher Abnahmeprüfung erfolgt. Diese darf nur
durch Fachkräfte der Hersteller der
Überwachungseinrichungen und / oder der
Feststellvorrichtungen, bzw. durch vom Hersteller
autorisierte
Fachkräfte oder einer dafür benannten Prüfstelle
durchgeführt werden. Die Kosten für die
Abnahmeprüfungen sind in die Einheitspreise
einzukalkulieren.

Die Prüfplaketten der Rauch- und Feuerschutztüren sind
entsprechend an diesen zu montieren. Ebenso sind
die Zulassungsschilder der Feststellanlagen in
unmittelbarer Nähe des Abschlusses an der Wand vom
Bieter
anzubringen.

Dem Betreiber ist über die erfolgreiche Abnahmeprüfung
eine Bescheinigung auszustellen und das Prüfbuch
zu übergeben.

Bei Türen mit Brand-, Rauch- und
Schallschutzanforderungen müssen sämtliche Bauelemente
einschl.
Ausstattung als Gesamtbauteil amtlich zugelassen sein,
dies gilt auch für Türelement mit
Ausstattungsgegenstände (z.B. Obentürschließer,
Feststellanlagen, etc.) die separat als Zulageposition
erfasst sind. Bei Ausführungen, die von den
zugelassenen Konstruktionen abweichen, sind vom AN vor
Fertigungsbeginn die entsprechenden Nachweise für die
Konstruktionen bei den zuständigen Behörden
einzuholen und an die Objektüberwachung zu übergeben.
Prüfzeugnisse und Einzelzulassungen sind dem AG
vorzulegen. Die Montageanleitungen des Herstellers
sind zwingend zu beachten.

Alle Aufwendungen, insbesondere die oben genannten,
die für die betriebsfertige Lieferung und Einbau der
Elemente mit Anforderungen an Brand-, Rauch- und
Schallschutz erforderlich sind, sind in die EP
einzukalkulieren.

0.3.7 Elektroinstallationen

Erforderliche Anschlusskabel (Obentürschließer,
Verriegelungen) sind verdeckt liegend zu führen. Der
Durchgang der Kabel durch die Profile müssen so
gestaltet sein, dass keine scharfen Knickstellen für
die
Kabel entstehen können. Der Biegeradius muss mind. 15
mm betragen.
Die im Rahmen verdeckt geführte Verkabelung ist immer
(bei Vorhandensein) bis in die Zwischendecke zu
verlegen und auf die dortige bauseitige Dose
anzuschließen.
Sämtliche Konstruktionsdurchdringungen sind mit
geeigneten Gummitüllen und Würgenippeln in weiß
abzudecken.
Die Fabrikate und Typen aller Antriebe und Kontakte
sowie Verkabelungen sind auf den Werkplänen des AN
zu vermerken.

Für sämtliche Antriebe und Kontakte müssen vom AN bzw.
vom Lieferanten die entsprechenden
Prüfzeugnisse vorliegen.Insbesondere zu beachtende
Richtlinien sind:
VDE-Richtlinien für Elektro- und Installationsarbeiten
VDS-Richtlinien.

0.3.8 Schutzmaßnahmen

Der Schutz angrenzender oberflächenfertiger Bauteile
(z.B. Sichtbetonwände) ist zu Gewährleisten und
entsprechende Maßnahmen in die EP einzukalkulieren.

Während der Montage und der Zeit bis zur Abnahme
müssen alle Türelemente gegen Beschädigungen
geschützt und gesichert werden, die Wahl der Maßnahme
bleibt dem AN freigestellt, sie müssen jedoch eine
sichere und wirkungsvolle Lösung darstellen und die
Oberfläche nicht verletzen.
Diese Schutzmaßnahmen sind in Abstimmung mit der
Bauleitung vor der Abnahme vollständig zu beseitigen.

Nach Beendigung der Montagearbeiten sind alle
Positions- und Markenaufklebern von den Türelementen zu
entfernen.

O.g. Aufwendungen sind in die EP einzukalkulieren.

0.3.8 Bauablauf:

Die Montage der Stahlzargen muss vor Beginn der
Gipserarbeiten zeitversetzt erfolgen.

In Bereichen mit Abdichtung auf dem Fußboden
(Sanitärbereiche) darf die Stahlzarge erst nach
erfolgter
bauseitiger Abdichtung montiert werden.

Mehraufwendungen die sich daraus ergeben sind in die
EP einzukalkulieren.

0.3.9 Hinweis Kalkulation und Bestellung

Die im LV, den Plänen und der Türliste beschriebenen
Ausstattungselemente, Öffnungsrichtung und
Anforderungen an die Türen entsprechen der Planung zum
Zeitpunkt der Ausschreibung und sind
keine Bestellgrundlage. Anhand der vom AN zu
erstellenden Türliste (siehe Position im Titel
Projektierungsleistungen) ist die Ausführung der Türen
mit dem Architekten abzustimmen.

Ausführung der Öffnungsflügel DIN rechts/links
entsprechend Darstellung in den Plananlagen und Angaben
in den Einzelpositionen. Gespiegelte Elemente sind in
einer Position zusammengefasst.
Aufteilungen gem. Planunterlagen.

*Hinweis*
1. Konstruktionsbeschrieb Ausstattungselemente

Folgende Qualitäten gelten für die Austattungselemente:
(sofern in Position nicht anders angegeben)

Das Liefern und Einbauen der in den Positionen
beschriebene Ausstattung der Türen einschl.
Befestigungs-
und Zubehörteile ist in die jeweilige Türposition
miteinzukalkulieren.

Es sind nur geprüfte und für die Systemkonstruktion
zugelassenen Qualitätsbeschläge zu verwenden. Es
sind nur RAL-geprüfte Beschläge zugelassen. Die
Beschläge müssen EN 13126 entsprechen.

Die Beschläge und verwandten Bauteile sind für die zu
erwartenden Belastungen ausreichend zu
dimensionieren und müssen aus nichtrostendem Material
sein. Die Beschläge sind vom Bieter gemäß den
normal zu erwartenden Beanspruchungen und gemäß den
zulässigen Flügelgrößen auszuwählen. Die
Möglichkeit zur Wartung und Instandhaltung der
Beschläge muss gegeben sein.

Bei Türen mit Anforderungen an Brand-, Rauch- und
Schallschutz müssen sämtliche Bauelemente einschl.
Ausstattung (z.B. Drückergarnituren, Obentürschließer,
Feststellungen etc.) als Gesamtbauteil amtlich
zugelassen sein.

Nach dem betriebsfertigen Einbau der
Ausstattungselemente am Anwendungsort sind deren
einwandfreie
Funktion und vorschriftsmäßige Installation durch eine
Abnahmeprüfung festzustellen. Die Abnahmeprüfung
darf nur von autorisierten Fachkräften oder von
Fachkräften einer dafür benannten Prüfstelle
durchgeführt
werden. Alle Aufwendungen hierzu sind in die EP
einzukalkulieren.
Ebenso einzukalkulieren ist das Justieren und
Gangbarmachen der Beschläge nach Abschluss der
Malerarbeiten.

Das Liefern und Einbauen der in den Positionen
beschriebene Ausstattung der Türen einschl.
Befestigungs-
und Zubehörteile ist einzukalkulieren.

1.1 Band und Bandaufnahmeelement:

1.1.1 Rollentürband

VX Rollentürband, VX Bandaufnahmeelement, Abdeckwinkel:
3D-verstellbar, innenliegender, verdrehsicherer
Schraubstift, verdeckte, wartungsfreie
Axial-Radial-Gleitlagertechnik, mind. 160/18 mm, bei
Türblattbreite > 1.100 mm mit Tragbolzen. Ausführung
in Edelstahl matt gebürstet. Die Bandverstellung muss
ohne Aushängen des Flügels möglich sein.
Ausführung bei gefälzten Türen mit
Schallschutzanforderungen in FD-Ausführung
(durchgehende
Flügeldichtung) entspr. den Schallschutzanforderungen.
Anzahl und Größe entspr. Türblattgewicht durch AN
ermittelt, jedoch ab Türbreite > 1,01 m mind. 3 Bänder.

1.2 Drücker-/Wechselgarnituren

Objektbeschläge Benutzerkategorie IV nach DIN EN 1906.
Ausführung bei Brand-/Rauchschutztüren als
Feuerschutzbeschlag FS, für Fluchttüren mit Zulassung
nach
DIN EN 179.
Türdrücker festdrehbar passgenau gelagert in
teflonbeschichteten Lagerbuchsen mit
Toleranzausgleichsfunktion für wartungsfreie
nachhaltige Dauerleistung.
Geeignet für hohe Beanspruchung an Objekttüren und
Brandschutztüren, Rosetten mit stabilisierenden
Stütznocken zum verschiebefreien Sitz an den Türen.
Vorgerichtet/ausgelegt für die jeweilige Türstärke.

1.2.1 Türdrücker

U-Form-Griff mit return, im Querschnitt runde
Handhabe, Edelstahl feinmatt
Handhabe l = ca. 146,5 mm
Drückerhalslänge t = ca. 78 mm
Return ca. 55 mm

4.2.2 Türknauf

Edelstahl feinmatt, Zylindrisch d = ca. 50 mm, Hals
gerade, feststehend.

1.3 Schild

Breitschild quadratische Form aus Edelstahl fein matt
ca. 180 x 180 mm
Mit Lochung für Drückergarnitur und PZ-Schloss.
Halbverdeckte Befestigung, schwere Ausführung.

1.4 Schloss

1.4.1 Türschloss und Schließblech:

Objekt-Einsteck-Schloss nach DIN 18250/18251,
zweitourig, vorgerichtet für bauseitigen PZ,
Schlossklasse
4, geräuschdämpfende Ausführung, mit Falle und Riegel
Edelstahl matt gebürstet, Stulp/Schließblech,
Schließblech Edelstahl matt gebürstet

Ausführung an Fluchttüren als Anti-Panik-Schloss
Wechselfunktion E, d.h. Tür mit Türdrücker in
Fluchtrichtung immer öffenbar, Gegenseite mit Knauf
verschlossen.
Siehe Angabe in den Einzelpositionen.

Ausführung mit Wechsel und mit geteilter Nuss bei
Wechselgarnituren.

1.4.1 WC-Garnitur

Türverriegelung, Verriegelungsgriff innen,
Schauscheibe rot/weiß außen, Ausführung mit
Notentriegelung von
außen mit Münze für besondere Bedarfsfälle, mit
Nocken, einschl. Schlüssel für Notentriegelung.

1.6 Bodendichtung

Bodendichtung absenkbar, schwellenlos ohne
Bodenschiene. Für Türen mit Schall-,
Brand-/Rauchschutzanforderungen gem. Zulassung.
Absenkbare Bodenabdichtung mit optimaler
Bodenanpassung, zusätzliche Innenabdichtung für erhöhte
Schall- und Rauchdichtigkeit und hochelastischem
Silikondichtprofil, Bodendichtung nachstellbar ohne die
Tür aushängen zu müssen.

1.7 Gleitschienen-Obentürschließer

Die Obentürschließer sind in unterschiedlichen
Ausführungsvarianten als Zulagepositionen erfasst.
Siehe Beschrieb in den Zulagepositionen.
In die EP ist die Montage der Obentürschließer inkl.
aller Zubehör- und Befestigungsteile sowie das
Vorbereiten von Türblatt und Rahmen für die Montage
(Ausfräsungen etc.) sowie ggf. Verkabelungen bis
zum Übergabepunkt an die Zuleitung einzukalkulieren.

Obentürschließer an Türen mit Brand-/
Rauchschutzanforderungen entspr. den Zulassungen.

*Hinweis*
Anlagenverzeichnis

01 Bauzeitenplan

PSA-2026-04 Terminplan_BBM-2026-10-08
Hinweis: Bei Änderungen der Ausführungsfristen wird
dem AN im Rahmen der Beauftragung der aktuelle
Bauzeitenplan übermittelt.

02 Baustelleneinrichtung

PSA A A LP BEP-200
Hinweis: Bei dem BE-Plan handelt es sich um eine
exemplarische Anordnung der Baustelleneinrichtung.

03 Bauzeichnungen

Grundrisse
PSA-A A GR-EG-50 d 2026-09-09
PSA-A A GR-OG1-50 d 2026-09-09
PSA-A A GR-OG2-50 d 2026-09-09

Schnitte
PSA-A A SC-A-B-C-50 c 2026-08-07
PSA-A A SC-D-E-50 c 2026-08-07

Ansichten
PSA-A A AN-NORD-SÜD-50 b 2026-08-06
PSA-A A AN-OST-WEST-50 a 2026-05-20

Details
PSA A A DE TUE 01-10 2026-09-10

05 Artenschutz
Anlage 8 - Artenschutzrechtlicher Fachbeitrag ASP
BPlan Profilschulcampus inkl. Anlagen

Hinweis Kalkulationsgrundlage

Zur Kalkulation der folgenden Positionen dienen zu den
Positionsbeschreibungen die dem
Leistungsverzeichnis beiliegenden Planunterlagen.
Diese Unterlagen hat der AN zur Kalkulation der
jeweiligen EP-Preise ergänzend zu den
Positionsbeschreibungen hinzuziehen.

### Titel 01 Vorbereitende Arbeiten

#### Bereich 01.01 Projektierungsleistungen

**01.01.10 Montagepläne und Türliste**
Erstellen von Montageplänen nach den Werk- und
Detailplänen
des Architekten für alle im folgenden aufgeführten
Konstruktionen sowie Aufstellen und Abstimmen einer
Türliste
mit dem Architekten. Sämtliche Aufwendungen hieraus
sind in
diese Position als Pauschale einzurechnen.

Erstellen von Montageplänen und Werkstattzeichnungen
anhand der Planunterlagen des Architekten
Die Unterlagen haben alle Angaben zu enthalten, die zur
fachtechnischen Prüfung und Beurteilung erforderlich
sind,
dazu gehören
- die Darstellung der angrenzenden Bauteile
- das Einzeichnen von Einbauteilen/Ausstattungen,
Öffnungen etc.
- Profilabmessungen
- Materialangaben
Positionspläne für den Einbau der Türelemente
Typenansichten mit Eintragung der Flügelarten und
Beschläge
Erstellen der Türliste auf Basis der Türliste des
Architekten,
inkl. allen Angaben über die Ausführung der Zargen und
Türblätter, Ausstattungen, sowie Zylindermaße
eindeutig und nachvollziehbar.

Die Unterlagen sind innerhalb von 2 Wochen nach
Auftragserteilung an den AG zu liefern.
Die erstellten Unterlagen sind abschließend vom
Architekten
freigeben zu lassen. Zur Prüfung und Freigabe durch das
Architekturbüro sind 15 Arbeitstage zu
berücksichtigen, erst
dann kann die endgültige Bestellung der  Zargen,
Türen, etc.
bei den Herstellern erfolgen.

Die Unterlagen sind dem AG digital als pdf-Dateien zur
Prüfung
und Freigabe vorzulegen. Notwendige Korrekturen hat
der AN in
seine Originalplanung zu übernehmen und danach dem AG
erneut in digitaler Form erneut vorzulegen.
Dieser Vorgang wiederholt sich so lange, bis der AN
einen Plan
mit dem Vermerk der Freigabe vom AG erhält. Ohne
Freigabevermerk darf keine Zeichnung zur Fertigung
freigegeben werden.

Nach Freigabe ist jeder Plan erneut digital als
pdf-Dateien dem
AG zu übergeben.
Soweit zu freigegebenen Plänen Änderungen erforderlich
werden, sind diese mit Änderungsdatum und Index zu
versehen.

Für die Konstruktion und die eingetragenen Maße ist
der AN
verantwortlich, die freigegebenen Pläne entbinden den
AN nicht
von der Haftung für die von ihm angebotenen
Konstruktion.

Einzukalkulieren sind Abstimmungsbesprechungen, um
z.B. die
Anschlussausbildung und Ausstattung der Türen zu
klären.
Menge: 1,000 psch

**01.01.20 Nachweise/Dokumentation**
Herstellen und Liefern von Unterlagen/Nachweisen für
alle im
nachfolgenden Leistungsverzeichnis beschriebenen
Bauteile in
2-facher Papierform und digital nach Aufforderung
durch den
AG:

Folgende Unterlagen/Nachweise sind vom AN vorzulegen:
Datenblatt der eingebauten Beschläge
Pflege-/Wartungshinweise
für nachweispflichtige Bauteil: Zulassungsbescheide,
Konformitätserklärung
Nachweise, Zulassungsbescheide Brand- und Rauchschutz,
Schallschutz
Menge: 1,000 psch

**01.01.30 Aufmaß vor Ort**
Aufmaß der Rohbau-Türöffnungen aller Türen
(einschließlich
Türen mit Normmaßen) vor Ort als zusätzliche
verbindliche
Leistung zur Werkstattplanung.
Ausführung in Bestandswänden sowie neuen
GK-/Mauerwerkswänden.

Vom Auftragnehmer sind vor Ausführungsbeginn die
Bauteile
und Vorleistungen der Vorgewerke auf ihre
Maßgenauigkeit und
Übereinstimmung mit den Zeichnungen zu überprüfen, und
evtl.
Ungenauigkeiten, z.B. Höhendifferenzen, Unebenheiten,
Putzresten, etc., welche die Maßtoleranzen im Hochbau
überschreiten, sind vor Aufnahme der Arbeiten zu
melden, so
dass die Mängelbeseitigung rechtzeitig erfolgen kann,
und die
Leistungen des AN ohne Terminverzögerung erbracht
werden
können.

Die Fertigung hat nach Aufmaß am Bau zu erfolgen.
Menge: 1,000 psch

### Titel 02 Holzinnentüren

#### Bereich 02.01 Holztürblatt mit Stahlumfassungszarge ohne Anforderungen Brand-/Schallschutz

**Ausführungsbeschreibung 0001 Konstruktionsbeschrieb Holztürblatt mit Stahlumfassungs**
*Konstruktionsbeschrieb Holztürblatt mit Stahlumfassungszarge*
Konstruktionsbeschrieb für Innentüren Holztürblatt mit
Stahlumfassungszarge.

Türen als Gesamtbauteil ausgeführt, geprüft und
zugelassen für
die genannten Anforderungen liefern und gem. ZTV und
nachfolgendem Konstruktionsbeschrieb einbauen.

Anforderungen
Gem. Angabe in den Einzelpositionen

Türblatt:
Rahmen: Hartholz/Holzwerkstoff Rahmenverstärkung
Einlage: Vollspantürblatt
Deckplatte: HDF/Hartfaserplatte mind. ca. 4,5 mm
entspr.
den Anforderungen
Kanten: dreiseitige Falzkantenbeschichtung (PU Kante)
Farbton nach Wahl AG anhand Standardfarbkarte des
Herstellers
Kanten abgerundet (Kita Kante)
Konstruktion DIN 68706-1, Aufbau fünffach, Verleimung
nach DIN EN 204, Kat.D2
Oberfläche Türblatt: HPL 0,8 -1,2 mm entspr.
Anforderung
für mechan. Beanspruchungsgruppe,
Farbton nach Wahl AG anhand Standardfarbkarte des
Herstellers
Hinweis: im Haus werden 2 unterschiedliche HPL-Farbtöne
ausgeführt!
Türblattdicke ca. 40 mm
Öffnungswinkel ca. 180° (sofern nicht durch bauliche
Gegebenheiten begrenzt)
Kantenausführung für gefälzten Einschlag
Stanzung/Ausfräsung für Schloss, Band und ggf. weitere
Ausstattungselemente gem. Beschrieb in den
Einzelpositionen

Zarge:
2-teilige Stahlzarge Feinblech d = ca. 2 mm als
Umfassungszarge für den nachträglichen Einbau in
StBeton,
Mauerwerk- oder Gipskartonwände
Falzmaß für o.g. gefälzt einschlagende Türblätter
Spiegelbreite ca. 30/45 mm
Maulweitenkante/Putzwinkel ca. 15 mm
Maulweite entspr. Wandstärke, gem. Angabe in den
Einzelpositionen
Oberfläche mit Grundierung als wasserverdünnbare
Hydro-Tauchgrundierung für bauseitige
1K-Beschichtungssysteme bzw. separat erfasste
Endbeschichtung
In die Zarge (Nut) ist ein 3-seitig umlaufendes
Dichtungsprofil mit hohem Rückstellvermögen
einzusetzen,
Farbe nach Angabe Architekt, Stahlzargen-(SZ-)Dichtung
Stanzung/Ausfräsung für Schloss, Bandaufnahmeelement
und ggf. weitere Ausstattungselemente gem. Beschrieb in
den Einzelpositionen

Montage:
Montage inkl. Befestigungsteile entspr.
Herstellervorschrift und
Zulassung,
Zargen sind mit eingeschweißten Befestigungsankern,
mind. 3
Stk je Seite nach Erfordernis zu befestigen. Zargen im
Falz
nicht sichtbar verschraubt. Hinterfüllung mit
Mörtel/Dämmmaterial entsprechend den Anforderungen.

**02.01.10 A0.12 ca. 0,885 x 2,135 m**
Tür gem. Konstruktionsbeschrieb und Vorbemerkungen
liefern
und einbauen

Lage:
EG Raum A0.10 Flur 01 zu A0.12 Hauswirtschaft Lager
Achse 1-2/H-I

Anschlüsse:
Einbau in Mauerwerk Bestand, Sturz StBeton beidseitig
Putz
Wandstärke ca. 115 mm zuzügl. beidseitig Putz für
Gesamtwandstärke ca. 145 mm

Anforderung:
Brandschutz: keine
Rauchschutz: keine
Schallschutz: keine
Mechanische Beanspruchung E (extrem), Gruppe 4 nach
DIN EN 1192 und RAL GZ 426
Hygrothermische Beanspruchung: Klimaklasse II nach RAL
GZ 426 und EN 1121 (Prüfklima b gem. DIN EN 1121)

Einteilung/Größe:
1-flg. Tür als Holztürblatt mit Stahlumfassungszarge
Wandöffnung Rohbau, Höhe ab FFB bis UK Sturz
ca. 0,885 x 2,135 m (b x h)
DIN L

Ausstattung:
(Ausstattung gem. o.g. Anforderungen)
3D VX-Bänder und VX Bandaufnahmeelemente,
Anzahl nach Erf.
Drückergarnitur, Objektbeschläge mit Rundrosette,
Edelstahl, Benutzerkategorie IV
Objekt-Schloss, Klasse 4, Schließblech und
Schlossrosette
für bauseitigen PZ
mechanisch absenkbare Bodendichtung
Menge: 1,000 Stck

**02.01.20 A0.47 ca. 1,01 x 2,135 m**
Tür gem. Konstruktionsbeschrieb und Vorbemerkungen
liefern
und einbauen

Lage:
EG Raum A0.23 Hausmeister Werkstatt zu
Raum A0.47 HAR Heizung/Sanitär
Achse 8/A-B

Anschlüsse:
Einbau in Trockenbauwand
Wandstärke ca. 150 mm

Anforderung:
Brandschutz: keine
Rauchschutz: keine
Schallschutz: keine
Mechanische Beanspruchung E (extrem), Gruppe 4 nach
DIN EN 1192 und RAL GZ 426
Hygrothermische Beanspruchung: Klimaklasse II nach RAL
GZ 426 und EN 1121 (Prüfklima b gem. DIN EN 1121)

Einteilung/Größe:
1-flg. Tür als Holztürblatt mit Stahlumfassungszarge
Wandöffnung Rohbau, Höhe ab FFB bis UK Sturz
ca. 1,01 x 2,135 m (b x h)
DIN L

Ausstattung:
(Ausstattung gem. o.g. Anforderungen)
3D VX-Bänder und VX Bandaufnahmeelemente,
Anzahl nach Erf.
Drückergarnitur, Objektbeschläge mit Rundrosette,
Edelstahl, Benutzerkategorie IV
Objekt-Schloss, Klasse 4, Schließblech und
Schlossrosette
für bauseitigen Blindzylinder
Menge: 1,000 Stck

**02.01.30 A1.02 ca. 0,885 x 2,10 m**
Tür gem. Konstruktionsbeschrieb und Vorbemerkungen
liefern
und einbauen

Lage:
OG1 Raum A1.01 Flur zu Raum A1.02 Flur WC
Achse 5/I

Anschlüsse:
Einbau in Mauerwerk Bestand (Doppelmauerwerk, Einbau in
innere Wand), Sturz StBeton raumseitig Putz+Fliese,
flurseitig Sichtmauerwerk/Rammschutz
Wandstärke ca. 240 mm zuzügl. Putz für Gesamtwandstärke
ca. 270 mm

Anforderung:
Brandschutz: keine
Rauchschutz: keine
Schallschutz: keine
Mechanische Beanspruchung E (extrem), Gruppe 4 nach
DIN EN 1192 und RAL GZ 426
Hygrothermische Beanspruchung: Klimaklasse II nach RAL
GZ 426 und EN 1121 (Prüfklima b gem. DIN EN 1121)

Einteilung/Größe:
1-flg. Tür als Holztürblatt mit Stahlumfassungszarge
Wandöffnung Rohbau, Höhe ab FFB bis UK Sturz
ca. 0,885 x 2,10 m (b x h)
DIN R

Ausstattung:
(Ausstattung gem. o.g. Anforderungen)
3D VX-Bänder und VX Bandaufnahmeelemente,
Anzahl nach Erf.
Drückergarnitur, Objektbeschläge mit Rundrosette,
Edelstahl, Benutzerkategorie IV
Objekt-Schloss, Klasse 4, Schließblech und
Schlossrosette
für bauseitigen PZ
(Obentürschließer Montage an Bandseite in separater
Position erfasst)
Menge: 1,000 Stck

**02.01.40 Zulage Gleitschienen Obentürschließer (OTS)**
Zulage zu vorbeschriebener Tür Raum A1.02 für die
Ausführung
mit einem Gleitschienen Obentürschließer, liefern und
montieren inkl. notwendigen Zubehör- und
Befestigungsteilen.
hoher Wirkungsgrad, EN 2-6/3-5 entspr. Türgewicht und
-breite
farbe in Herstellerfarbton nach Angabe des Architekten
einstellbare Schließkraft und Schließgeschwindigkeit,
Öffnungsdämpfung integriert und einstellbar
Endschlag und Endschließgeschwindigkeit einstellbar,
Einstellung zum Abbremsen oder Beschleunigen der Tür
zwischen 0-15° mit optischer Größenanzeige.
barrierefrei nach DIN 1840 bis Türbreite 1.100 mm

Montage auf Bandseite
Menge: 1,000 Stck

**Ausführungsbeschreibung 0002 Konstruktionsbeschrieb - Holztürblatt mit Stahlumfassun**
*Konstruktionsbeschrieb - Holztürblatt mit Stahlumfassungszarge, Feuchtraumtür*
Konstruktionsbeschrieb für Innentüren Holztürblatt mit
Stahlumfassungszarge, Feuchtraumtür

Türen als Gesamtbauteil ausgeführt, geprüft und
zugelassen für
die genannten Anforderungen liefern und gem. ZTV und
nachfolgendem Konstruktionsbeschrieb einbauen.

Anforderungen
Gem. Angabe in den Einzelpositionen

Türblatt:
Rahmen: Wasserbeständiger Außenrahmen aus
Kunststoffmaterialien, Rahmenverstärkung
Einlage: Hartschaumkunststoff/Verbundeinlage
Deckplatte: HDF/Hartfaserplatte mind. ca. 4,5 mm
entspr.
den Anforderungen
Kanten: dreiseitige Falzkantenbeschichtung (PU Kante
bzw.
entspr. Feuchtraumtür-Zulassung)
Farbton nach Wahl AG anhand Standardfarbkarte des
Herstellers
Kanten abgerundet (Kita Kante)
Farbton nach Wahl AG anhand Standardfarbkarte des
Herstellers
Konstruktion DIN 68706-1, Aufbau fünffach, Verleimung
nach DIN EN 204, Kat.D2
Oberfläche Türblatt: HPL 0,8 -1,2 mm entspr.
Anforderung
für Feuchtraumtür und mechan. Beanspruchungsgruppe,
Farbton nach Wahl AG anhand Standardfarbkarte des
Herstellers
Hinweis: im Haus werden 2 unterschiedliche HPL-Farbtöne
ausgeführt!
Türblattdicke ca. 40 mm
Öffnungswinkel ca. 180° (sofern nicht durch bauliche
Gegebenheiten begrenzt)
Kantenausführung für gefälzten Einschlag
Stanzung/Ausfräsung für Schloss, Band und ggf. weitere
Ausstattungselemente gem. Beschrieb in den
Einzelpositionen

Zarge:
2-teilige Stahlzarge Feinblech d = ca. 2 mm als
Umfassungszarge für den nachträglichen Einbau in
StBeton,
Mauerwerk- oder Gipskartonwände
Falzmaß für o.g. gefälzt einschlagende Türblätter
Spiegelbreite ca. 30/45 mm
Maulweitenkante/Putzwinkel ca. 15 mm
Maulweite entspr. Wandstärke, gem. Angabe in den
Einzelpositionen
Oberfläche mit Grundierung als wasserverdünnbare
Hydro-Tauchgrundierung für bauseitige
1K-Beschichtungssysteme bzw. separat erfasste
Endbeschichtung
In die Zarge (Nut) ist ein 3-seitig umlaufendes
Dichtungsprofil mit hohem Rückstellvermögen
einzusetzen,
Farbe nach Angabe Architekt, Stahlzargen-(SZ-)Dichtung
Stanzung/Ausfräsung für Schloss, Bandaufnahmeelement
und ggf. weitere Ausstattungselemente gem. Beschrieb in
den Einzelpositionen

Montage:
Montage inkl. Befestigungsteile entspr.
Herstellervorschrift und
Zulassung,
Zargen sind mit eingeschweißten Befestigungsankern,
mind. 3
Stk je Seite nach Erfordernis zu befestigen. Zargen im
Falz
nicht sichtbar verschraubt. Hinterfüllung mit
Mörtel/Dämmmaterial entsprechend den Anforderungen.

**02.01.50 A0.04 (FR), ca.1,135 x 2,135 m**
Tür gem. Konstruktionsbeschrieb und Vorbemerkungen
liefern
und einbauen

Lage:
EG Raum A0.10 Flur 1 zu A0.04 WC B
Achse 8-9/I

Anschlüsse:
Einbau in Mauerwerk neu, Sturz StBeton flurseitig Putz,
raumseitig Putz+Fliesen
Wandstärke ca. 240 mm zuzügl. einseitig Putz, einseitig
Putz+Fliesen für Gesamtwandstärke ca. 270 mm

Anforderung:
Brandschutz: keine
Rauchschutz: keine
Schallschutz: keine
Mechanische Beanspruchung E (extrem), Gruppe 4 nach
DIN EN 1192 und RAL GZ 426
Hygrothermische Beanspruchung: Klimaklasse II nach RAL
GZ 426 und EN 1121 (Prüfklima b gem. DIN EN 1121)
Feuchtraumtür nach RAL RG 426-3
Lichte Durchgangsbreite mind. 0,90 m

Einteilung/Größe:
1-flg. Tür als Holztürblatt mit Stahlumfassungszarge
Wandöffnung Rohbau, Höhe ab FFB bis UK Sturz
ca. 1,135 x 2,135 m (b x h)
DIN L

Ausstattung:
(Ausstattung gem. o.g. Anforderungen)
3D VX-Bänder und VX Bandaufnahmeelemente,
Anzahl nach Erf.
Drückergarnitur, Objektbeschläge mit Rundrosette,
Edelstahl, Benutzerkategorie IV
Objekt-Schloss, Klasse 4, Schließblech
Ausführung als WC Garnitur mit Verriegelung von innen,
Schauscheibe frei/besetzt und Notöffnung mit
Euroschlüssel
Menge: 1,000 Stck

**02.01.60 A0.05 (FR), ca. 0,885 x 2,135 m**
Tür gem. Konstruktionsbeschrieb und Vorbemerkungen
liefern
und einbauen

Lage:
EG Raum A0.05 Pumi zu A0.10 Flur 1
Achse 6-7/I

Anschlüsse:
Einbau in Mauerwerk Bestand (Doppelmauerwerk, Einbau in
innere Wand), Sturz StBeton raumseitig
Putz/Putz+Fliese,
flurseitig Sichtmauerwerk/Rammschutz
Wandstärke ca. 240 mm zuzügl. einseitig
Putz/Putz+Fliesen
für Gesamtwandstärke ca. 255 mm

Anforderung:
Brandschutz: keine
Rauchschutz: keine
Schallschutz: keine
Mechanische Beanspruchung E (extrem), Gruppe 4 nach
DIN EN 1192 und RAL GZ 426
Hygrothermische Beanspruchung: Klimaklasse II nach RAL
GZ 426 und EN 1121 (Prüfklima b gem. DIN EN 1121)
Feuchtraumtür nach RAL RG 426-3

Einteilung/Größe:
1-flg. Tür als Holztürblatt mit Stahlumfassungszarge
Wandöffnung Rohbau, Höhe ab FFB bis UK Sturz
ca. 0,885 x 2,135 m (b x h)
DIN R

Ausstattung:
(Ausstattung gem. o.g. Anforderungen)
3D VX-Bänder und VX Bandaufnahmeelemente,
Anzahl nach Erf.
Wechselgarnitur, innen Drücker, außen Knauf,
Objektbeschläge mit Rundrosette, Edelstahl,
Benutzerkategorie IV
Objekt-Schloss, Klasse 4, Schließblech und
Schlossrosette
für bauseitigen PZ (bauseitiger Einbau
batteriebetriebenes
Schloss)
Menge: 1,000 Stck

**02.01.70 A0.07 (FR), ca. 0,885 x 2,135 m**
Tür gem. Konstruktionsbeschrieb und Vorbemerkungen
liefern
und einbauen

Lage:
EG Raum A0.06 WC Flur zu A0.07 WC J
Achse 5-6/I-J

Anschlüsse:
Einbau in Mauerwerk Bestand, Sturz StBeton flurseitig
Putz,
raumseitig Putz+Fliesen
Wandstärke ca. 240 mm zuzügl. einseitig Putz, einseitig
Putz+Fliesen für Gesamtwandstärke ca. 270 mm

Anforderung:
Brandschutz: keine
Rauchschutz: keine
Schallschutz: keine
Mechanische Beanspruchung E (extrem), Gruppe 4 nach
DIN EN 1192 und RAL GZ 426
Hygrothermische Beanspruchung: Klimaklasse II nach RAL
GZ 426 und EN 1121 (Prüfklima b gem. DIN EN 1121)
Feuchtraumtür nach RAL RG 426-3

Einteilung/Größe:
1-flg. Tür als Holztürblatt mit Stahlumfassungszarge
Wandöffnung Rohbau, Höhe ab FFB bis UK Sturz
ca. 0,885 x 2,135 m (b x h)
DIN L

Ausstattung:
(Ausstattung gem. o.g. Anforderungen)
3D VX-Bänder und VX Bandaufnahmeelemente,
Anzahl nach Erf.
Drückergarnitur, Objektbeschläge mit Rundrosette,
Edelstahl, Benutzerkategorie IV
Objekt-Schloss, Klasse 4, Schließblech und
Schlossrosette
für bauseitigen Blindzylinder
(Obentürschließer Montage an Bandseite in separater
Position erfasst)
Menge: 1,000 Stck

**02.01.80 A0.08 (FR), ca. 0,885 x 2,135 m**
Tür gem. Konstruktionsbeschrieb und Vorbemerkungen
liefern
und einbauen

Lage:
EG Raum A0.06 WC Flur zu A0.08 WC M
Achse 4-5/I-J

Anschlüsse:
Einbau in Mauerwerk Bestand, Sturz StBeton flurseitig
Putz,
raumseitig Putz+Fliesen
Wandstärke ca. 115 mm zuzügl. einseitig Putz, einseitig
Putz+Fliesen für Gesamtwandstärke ca. 145 mm

Anforderung:
Brandschutz: keine
Rauchschutz: keine
Schallschutz: keine
Mechanische Beanspruchung E (extrem), Gruppe 4 nach
DIN EN 1192 und RAL GZ 426
Hygrothermische Beanspruchung: Klimaklasse II nach RAL
GZ 426 und EN 1121 (Prüfklima b gem. DIN EN 1121)
Feuchtraumtür nach RAL RG 426-3

Einteilung/Größe:
1-flg. Tür als Holztürblatt mit Stahlumfassungszarge
Wandöffnung Rohbau, Höhe ab FFB bis UK Sturz
ca. 0,885 x 2,135 m (b x h)
DIN R

Ausstattung:
(Ausstattung gem. o.g. Anforderungen)
3D VX-Bänder und VX Bandaufnahmeelemente,
Anzahl nach Erf.
Drückergarnitur, Objektbeschläge mit Rundrosette,
Edelstahl, Benutzerkategorie IV
Objekt-Schloss, Klasse 4, Schließblech und
Schlossrosette
für bauseitigen Blindzylinder
(Obentürschließer Montage an Bandseite in separater
Position erfasst)
Menge: 1,000 Stck

**02.01.90 A0.10 (FR), ca. 0,885 x 2,135 m**
Tür gem. Konstruktionsbeschrieb und Vorbemerkungen
liefern
und einbauen

Lage:
EG Raum A0.06 WC Flur zu A0.10 Flur 1
Achse 4-5/I

Anschlüsse:
Einbau in Mauerwerk Bestand (Doppelmauerwerk, Einbau in
innere Wand), Sturz StBeton raumseitig Putz, flurseitig
Sichtmauerwerk/Rammschutz
Wandstärke ca. 240 mm zuzügl. einseitig Putz für
Gesamtwandstärke ca. 255 mm

Anforderung:
Brandschutz: keine
Rauchschutz: keine
Schallschutz: keine
Mechanische Beanspruchung E (extrem), Gruppe 4 nach
DIN EN 1192 und RAL GZ 426
Hygrothermische Beanspruchung: Klimaklasse II nach RAL
GZ 426 und EN 1121 (Prüfklima b gem. DIN EN 1121)
Feuchtraumtür nach RAL RG 426-3

Einteilung/Größe:
1-flg. Tür als Holztürblatt mit Stahlumfassungszarge
Wandöffnung Rohbau, Höhe ab FFB bis UK Sturz
ca. 0,885 x 2,135 m (b x h)
DIN R

Ausstattung:
(Ausstattung gem. o.g. Anforderungen)
3D VX-Bänder und VX Bandaufnahmeelemente,
Anzahl nach Erf.
Drückergarnitur, Objektbeschläge mit Rundrosette,
Edelstahl, Benutzerkategorie IV
Objekt-Schloss, Klasse 4, Schließblech und
Schlossrosette
für bauseitigen PZ
(Obentürschließer mit Rastfeststellung Montage an
Bandgegenseite in separater Position erfasst)
Menge: 1,000 Stck

**02.01.100 A1.03 (FR), ca. 0,885 x 2,10 m**
Tür gem. Konstruktionsbeschrieb und Vorbemerkungen
liefern
und einbauen

Lage:
OG1 Raum A1.02 Flur WC zu A1.03 WC D Vorr.
Achse 5-6/I-J

Anschlüsse:
Einbau in Mauerwerk Bestand, Sturz StBeton einseitig
Putz+Fliesen einseitig Putz
Wandstärke ca. 240 mm zuzügl. Putz+Fliesen für
Gesamtwandstärke ca. 270 mm

Anforderung:
Brandschutz: keine
Rauchschutz: keine
Schallschutz: keine
Mechanische Beanspruchung E (extrem), Gruppe 4 nach
DIN EN 1192 und RAL GZ 426
Hygrothermische Beanspruchung: Klimaklasse II nach RAL
GZ 426 und EN 1121 (Prüfklima b gem. DIN EN 1121)
Feuchtraumtür nach RAL RG 426-3

Einteilung/Größe:
1-flg. Tür als Holztürblatt mit Stahlumfassungszarge
Wandöffnung Rohbau, Höhe ab FFB bis UK Sturz
ca. 0,885 x 2,10 m (b x h)
DIN R

Ausstattung:
(Ausstattung gem. o.g. Anforderungen)
3D VX-Bänder und VX Bandaufnahmeelemente,
Anzahl nach Erf.
Drückergarnitur, Objektbeschläge mit Rundrosette,
Edelstahl, Benutzerkategorie IV
Objekt-Schloss, Klasse 4, Schließblech und
Schlossrosette
für bauseitigen PZ (bauseitiger Einbau
batteriebetriebenes
Schloss)
(Obentürschließer Montage an Bandseite in separater
Position erfasst)
Menge: 1,000 Stck

**02.01.110 A1.03a (FR), ca. 0,885 x 2,10 m**
Tür gem. Konstruktionsbeschrieb und Vorbemerkungen
liefern
und einbauen

Lage:
OG1 Raum A1.03 WC D Vorr. zu A1.03a WC D
Achse 5-6/I-J

Anschlüsse:
Einbau in Gipskartonständerwand, beidseitig Fliesen
Wandstärke ca. 150 mm zuzügl. Fliesen

Anforderung:
Brandschutz: keine
Rauchschutz: keine
Schallschutz: keine
Mechanische Beanspruchung E (extrem), Gruppe 4 nach
DIN EN 1192 und RAL GZ 426
Hygrothermische Beanspruchung: Klimaklasse II nach RAL
GZ 426 und EN 1121 (Prüfklima b gem. DIN EN 1121)
Feuchtraumtür nach RAL RG 426-3

Einteilung/Größe:
1-flg. Tür als Holztürblatt mit Stahlumfassungszarge
Wandöffnung Rohbau, Höhe ab FFB bis UK Sturz
ca. 0,885 x 2,10 m (b x h)
DIN L

Ausstattung:
(Ausstattung gem. o.g. Anforderungen)
3D VX-Bänder und VX Bandaufnahmeelemente,
Anzahl nach Erf.
Drückergarnitur, Objektbeschläge mit Rundrosette,
Edelstahl, Benutzerkategorie IV
Objekt-Schloss, Klasse 4, Schließblech und
Schlossrosette
für bauseitigen Blindzylinder
Menge: 1,000 Stck

**02.01.120 A1.04a, A1.05a (FR), ca. 0,885 x 2,10 m**
Tür gem. Konstruktionsbeschrieb und Vorbemerkungen
liefern
und einbauen

Lage:
OG1 Raum A1.02 Flur WC zu A1.04a WC M
OG1 Raum A1.02 Flur WC zu A1.05a WC J
Achse 4-5/I-J

Anschlüsse:
Einbau in Gipskartonständerwand, beidseitig Fliesen
Wandstärke ca. 150 mm zuzügl. Fliesen

Anforderung:
Brandschutz: keine
Rauchschutz: keine
Schallschutz: keine
Mechanische Beanspruchung E (extrem), Gruppe 4 nach
DIN EN 1192 und RAL GZ 426
Hygrothermische Beanspruchung: Klimaklasse II nach RAL
GZ 426 und EN 1121 (Prüfklima b gem. DIN EN 1121)
Feuchtraumtür nach RAL RG 426-3

Einteilung/Größe:
1-flg. Tür als Holztürblatt mit Stahlumfassungszarge
Wandöffnung Rohbau, Höhe ab FFB bis UK Sturz
ca. 0,885 x 2,10 m (b x h)
DIN L/R

Ausstattung:
(Ausstattung gem. o.g. Anforderungen)
3D VX-Bänder und VX Bandaufnahmeelemente,
Anzahl nach Erf.
Drückergarnitur, Objektbeschläge mit Rundrosette,
Edelstahl, Benutzerkategorie IV
Objekt-Schloss, Klasse 4, Schließblech und
Schlossrosette
für bauseitigen Blindzylinder
(Obentürschließer Montage an Bandseite in separater
Position erfasst)
Menge: 2,000 Stck

**02.01.130 A1.06 (FR), ca. 0,885 x 2,10 m**
Tür gem. Konstruktionsbeschrieb und Vorbemerkungen
liefern
und einbauen

Lage:
OG1 Raum A1.02 Flur WC zu A1.06 WC H
Achse 4-5/I-J

Anschlüsse:
Einbau in Gipskartonständerwand, beidseitig Fliesen
Wandstärke ca. 150 mm zuzügl. Fliesen

Anforderung:
Brandschutz: keine
Rauchschutz: keine
Schallschutz: keine
Mechanische Beanspruchung E (extrem), Gruppe 4 nach
DIN EN 1192 und RAL GZ 426
Hygrothermische Beanspruchung: Klimaklasse II nach RAL
GZ 426 und EN 1121 (Prüfklima b gem. DIN EN 1121)
Feuchtraumtür nach RAL RG 426-3

Einteilung/Größe:
1-flg. Tür als Holztürblatt mit Stahlumfassungszarge
Wandöffnung Rohbau, Höhe ab FFB bis UK Sturz
ca. 0,885 x 2,10 m (b x h)
DIN L

Ausstattung:
(Ausstattung gem. o.g. Anforderungen)
3D VX-Bänder und VX Bandaufnahmeelemente,
Anzahl nach Erf.
Drückergarnitur, Objektbeschläge mit Rundrosette,
Edelstahl, Benutzerkategorie IV
Objekt-Schloss, Klasse 4, Schließblech und
Schlossrosette
für bauseitigen PZ (bauseitiger Einbau
batteriebetriebenes
Schloss)
(Obentürschließer Montage an Bandseite in separater
Position erfasst)
Menge: 1,000 Stck

**02.01.140 Zulage Gleitschienen Obentürschließer (OTS)**
Zulage zu vorbeschriebenen Türen für die Ausführung mit
einem Gleitschienen Obentürschließer, liefern und
montieren
inkl. notwendigen Zubehör- und Befestigungsteilen.

Merkmale:
hoher Wirkungsgrad, EN 2-6/3-5 entspr. Türgewicht und
-breite
Farbe in Herstellerfarbton nach Angabe des Architekten
z.B.
silber
einstellbare Schließkraft und Schließgeschwindigkeit,
Öffnungsdämpfung integriert und einstellbar
Endschlag und Endschließgeschwindigkeit einstellbar,
Einstellung zum Abbremsen oder Beschleunigen der Tür
zwischen 0-15° mit optischer Größenanzeige.
barrierefrei nach DIN 18040 bis Türbreite 1.100 mm
alle Funktionen von vorn einstellbar

Montage auf Bandseite

Ausführung an Türen Raum A0.07, A0.08, A1.03, A1.04a,
A1.05a, A1.06
Menge: 6,000 Stck

**02.01.150 Zulage Gleitschienenobentürschließer (OTS FS.)**
Zulage zu vorbeschriebenen Türen für die Ausführung mit
einem Gleitschienen Obentürschließer mit mechanischer
Feststellfunktion, liefern und montieren inkl.
notwendigen
Zubehör- und Befestigungsteilen.

Merkmale:
hoher Wirkungsgrad, EN 2-6/3-5 entspr. Türgewicht und
-breite
Farbe in Herstellerfarbton nach Angabe des Architekten
z.B.
silber
einstellbare Schließkraft und Schließgeschwindigkeit,
Öffnungsdämpfung integriert und einstellbar
Endschlag und Endschließgeschwindigkeit einstellbar,
Einstellung zum Abbremsen oder Beschleunigen der Tür
zwischen 0-15° mit optischer Größenanzeige.
barrierefrei nach DIN 18040 bis Türbreite 1.100 mm
alle Funktionen von vorn einstellbar

Ausführung mit Rastfeststelleinheit für mechanisches
Feststellen von Türen ohne Feuer- und
Rauchschutzanforderungen zwischen 80 und 130°,
Feststellung
durch Ziehen am Türflügel lösbar.

Montage auf Bandgegenseite

Ausführung an Tür Raum A0.10
Menge: 1,000 Stck

#### Bereich 02.02 Holztürblatt mit Stahlumfassungszarge mit Brandschutzanforderung + Mehrfachanforderung

**Ausführungsbeschreibung 0003 Konstruktionsbeschrieb Holztürblatt mit Stahlumfassungs**
*Konstruktionsbeschrieb Holztürblatt mit Stahlumfassungszarge mit Brandschutz- und Mehrfachanforderung*
Konstruktionsbeschrieb für Innentüren Holztürblatt mit
Stahlumfassungszarge mit Brandschutzanforderungen und
z.T.
zusätzlich Mehrfachanforderungen Rauchschutz,
Schallschutz,
Feuchtraumtür.

Türen als Gesamtbauteil ausgeführt, geprüft und
zugelassen für
die genannten Anforderungen liefern und gem. ZTV und
nachfolgendem Konstruktionsbeschrieb einbauen.

Anforderungen
Gem. Angabe in den Einzelpositionen

Türblatt:
Rahmen: Hartholz/Holzwerkstoff Rahmenverstärkung
entspr. den Anforderungen
Einlage: Spezialeinlage für Brand- und
Schallschutztüren
sowie Feuchtraumtüren entspr. den Anforderungen
Deckplatte: HDF/Hartfaserplatte mind. ca. 4,5 mm
entspr.
den Anforderungen
Kanten: dreiseitige Falzkantenbeschichtung (PU Kante)
Farbton nach Wahl AG anhand Standardfarbkarte des
Herstellers
Kanten abgerundet (Kita Kante)
Konstruktion DIN 68706-1, Aufbau fünffach, Verleimung
nach DIN EN 204, Kat.D2
Oberfläche Türblatt: HPL 0,8 -1,2 mm entspr.
Anforderung
für mechan. Beanspruchungsgruppe, Farbton nach Wahl AG
anhand Standardfarbkarte des Herstellers
Hinweis: im Haus werden 2 unterschiedliche HPL-Farbtöne
ausgeführt!
Türblattdicke ca. 40-50 mm entspr. den Anforderungen
Brand- und Schallschutz
Öffnungswinkel ca. 180° (sofern nicht durch bauliche
Gegebenheiten begrenzt)
Kantenausführung für gefälzten Einschlag
Stanzung/Ausfräsung für Schloss, Band und ggf. weitere
Ausstattungselemente gem. Beschrieb in den
Einzelpositionen

Zarge:
2-teilige Stahlzarge Feinblech d = ca. 2 mm als
Umfassungszarge für den nachträglichen Einbau in
StBeton,
Mauerwerk- oder Gipskartonwände
Falzmaß für o.g. gefälzt einschlagende Türblätter
Spiegelbreite ca. 30/45 mm
Maulweitenkante/Putzwinkel ca. 15 mm
Maulweite entspr. Wandstärke, gem. Angabe in den
Einzelpositionen
Oberfläche mit Grundierung als wasserverdünnbare
Hydro-Tauchgrundierung für bauseitige
1K-Beschichtungssysteme bzw. separat erfasste
Endbeschichtung
In die Zarge (Nut) ist ein 3-seitig umlaufendes
Dichtungsprofil mit hohem Rückstellvermögen
einzusetzen,
Farbe nach Angabe Architekt, Stahlzargen-(SZ-)Dichtung
Stanzung/Ausfräsung für Schloss, Bandaufnahmeelement
und ggf. weitere Ausstattungselemente gem. Beschrieb in
den Einzelpositionen

Montage:
Montage inkl. Befestigungsteile entspr.
Herstellervorschrift und
Zulassung,
Zargen sind mit eingeschweißten Befestigungsankern,
mind. 3
Stk je Seite nach Erfordernis zu befestigen. Zargen im
Falz
nicht sichtbar verschraubt. Hinterfüllung mit
Mörtel/Dämmmaterial entsprechend den Anforderungen an
Brand- und Schallschutz.

**02.02.10 A0.03 (T30 DS) ca. 1,01 x 2,135 m**
Tür gem. Konstruktionsbeschrieb und Vorbemerkungen
liefern
und einbauen

Lage:
EG Raum A0.02 Hausmeister zu Raum A0.03 BMZ
Achse 9/J-K

Anschlüsse:
Einbau in Trockenbauwand
Wandstärke ca. 150 mm

Anforderung:
Brandschutz: T30 DIN 4102-5
Rauchschutz: dicht- und selbstschließend
Schallschutz: keine
Mechanische Beanspruchung E (extrem), Gruppe 4 nach
DIN EN 1192 und RAL GZ 426
Hygrothermische Beanspruchung: Klimaklasse II nach RAL
GZ 426 und EN 1121 (Prüfklima b gem. DIN EN 1121)

Einteilung/Größe:
1-flg. Tür als Holztürblatt mit Stahlumfassungszarge
Wandöffnung Rohbau, Höhe ab FFB bis UK Sturz
ca. 1,01 x 2,135 m (b x h)
DIN L
lichte Durchgangsbreite mind. 0,90 m

Ausstattung:
(Ausstattung gem. o.g. Anforderungen)
3D VX-Bänder und VX Bandaufnahmeelemente,
Anzahl nach Erf.
FS-Drückergarnitur, Objektbeschläge mit Rundrosette,
Edelstahl, Benutzerkategorie IV
Objekt-Schloss, Klasse 4, Schließblech und
Schlossrosette
für bauseitigen Blindzylinder
(Obentürschließer Montage an Bandseite in separater
Position erfasst)
Menge: 1,000 Stck

**02.02.20 A0.09 (T30 RS) ca. 1,135 x 2,135 m**
Tür gem. Konstruktionsbeschrieb und Vorbemerkungen
liefern
und einbauen

JEDOCH: Ausführung Stahlumfassungszarge als
Dehnungsfugenzarge zur Bekleidung zweier parallel
laufender Wände und Ausbildung einer Dehnfuge, geeignet
für den nachträglichen Einbau.

Lage:
EG Raum A0.09 Elektro/PV zu A0.01 Eingangshalle
Achse 12-12a/H-I

Anschlüsse:
Einbau in Mauerwerk Bestand Doppelmauerwerk, Sturz
StBeton beidseitig Putz
Wandstärke ca. 360 + 240 mm zuzügl. Spalt ca. 20 mm
zwischen den Wänden und zuzügl. beidseitig Putz für
Gesamtwandstärke ca. 650 mm

Anforderung:
Brandschutz: T30 DIN 4102-5
Rauchschutz: RS Rauchschutztür nach EIN 18095
Schallschutz: keine
Mechanische Beanspruchung E (extrem), Gruppe 4 nach
DIN EN 1192 und RAL GZ 426
Hygrothermische Beanspruchung: Klimaklasse II nach RAL
GZ 426 und EN 1121 (Prüfklima b gem. DIN EN 1121)

Einteilung/Größe:
1-flg. Tür als Holztürblatt mit Stahlumfassungszarge
als
Dehnfugenzarge
Wandöffnung Rohbau, Höhe ab FFB bis UK Sturz
ca. 1,135 x 2,135 m (b x h)
DIN R

Ausstattung:
(Ausstattung gem. o.g. Anforderungen)
3D VX-Bänder und VX Bandaufnahmeelemente,
Anzahl nach Erf.
FS-Wechselgarnitur, raumseitig Drücker, flurseitig
Knauf,
Objektbeschläge mit Rundrosette, Edelstahl,
Benutzerkategorie IV
Objekt-Schloss, Klasse 4, Schließblech und
Schlossrosette
für bauseitigen PZ (bauseitiger Einbau
batteriebetriebenes
Schloss)
(Obentürschließer mit Feststellfunktion, separate
Rauchmelder, Montage an Bandgegenseite in separater
Position erfasst)
mechanisch absenkbare Bodendichtung
Menge: 1,000 Stck

**02.02.30 A0.20a, (T30 RS, FR) ca. 1,01 x 2,135 m**
Tür gem. Konstruktionsbeschrieb und Vorbemerkungen
liefern
und einbauen.

Lage:
EG Raum A0.20a PuMi zu A0.10 Flur 01
Achse 5-6/H

Anschlüsse:
Einbau in Mauerwerk Bestand, Sturz StBeton beidseitig
Putz
Wandstärke ca. 240 mm zuzügl. beidseitig Putz für
Gesamtwandstärke ca. 270 mm

Anforderung:
Brandschutz: T30 DIN 4102-5
Rauchschutz: RS Rauchschutztür nach EIN 18095
Schallschutz: keine
Mechanische Beanspruchung E (extrem), Gruppe 4 nach
DIN EN 1192 und RAL GZ 426
Hygrothermische Beanspruchung: Klimaklasse II nach RAL
GZ 426 und EN 1121 (Prüfklima b gem. DIN EN 1121)
Feuchtraumtür nach RAL RG 426-3

Einteilung/Größe:
1-flg. Tür als Holztürblatt mit Stahlumfassungszarge
Wandöffnung Rohbau, Höhe ab FFB bis UK Sturz
ca. 1,01 x 2,135 m (b x h)
DIN L

Ausstattung:
(Ausstattung gem. o.g. Anforderungen)
3D VX-Bänder und VX Bandaufnahmeelemente,
Anzahl nach Erf.
FS-Wechselgarnitur, raumseitig Drücker, flurseitig
Knauf,
Objektbeschläge mit Rundrosette, Edelstahl,
Benutzerkategorie IV
Objekt-Schloss, Klasse 4, Schließblech und
Schlossrosette
für bauseitigen PZ (bauseitiger Einbau
batteriebetriebenes
Schloss)
(Obentürschließer mit Feststellfunktion, separate
Rauchmelder, Montage an Bandgegenseite in separater
Position erfasst)
mechanisch absenkbare Bodendichtung
Menge: 1,000 Stck

**02.02.40 A0.21 (T30 RS, 32 dB, NA) ca. 1,01 x 2,135 m**
Tür gem. Konstruktionsbeschrieb und Vorbemerkungen
liefern
und einbauen

Lage:
EG Raum A0.20 TRH 01 zu A0.21 Technik Werkraum
Achse 4-5/F

Anschlüsse:
Einbau in Mauerwerk neu, Sturz StBeton beidseitig Putz
Wandstärke ca. 240 mm zuzügl. beidseitig Putz für
Gesamtwandstärke ca. 270 mm

Anforderung:
Brandschutz: T30 DIN 4102-5
Rauchschutz: RS Rauchschutztür nach EIN 18095
Schallschutz: SK2 eingebaut: erf. R strich w mind. 32
dB,
Typenprüfung erf. Rw,P mind. 37 dB nach DIN 4109-1
Mechanische Beanspruchung E (extrem), Gruppe 4 nach
DIN EN 1192 und RAL GZ 426
Hygrothermische Beanspruchung: Klimaklasse II nach RAL
GZ 426 und EN 1121 (Prüfklima b gem. DIN EN 1121)
Notausgang nach DIN EN 179
(Öffnungsrichtung entgegengesetzt Fluchtrichtung mit
Brandschutz abgestimmt)

Einteilung/Größe:
1-flg. Tür als Holztürblatt mit Stahlumfassungszarge
Wandöffnung Rohbau, Höhe ab FFB bis UK Sturz
ca. 1,015 x 2,135 m (b x h)
DIN R
lichte Durchgangsbreite mind. 0,90 m

Ausstattung:
(Ausstattung gem. o.g. Anforderungen)
3D VX-Bänder und VX Bandaufnahmeelemente,
Anzahl nach Erf.
FS-Wechselgarnitur, raumseitig Drücker, flurseitig
Knauf,
Objektbeschläge mit Rundrosette, Edelstahl,
Benutzerkategorie IV
Objekt-Schloss, Klasse 4, Schließblech und
Schlossrosette
für bauseitigen PZ (bauseitiger Einbau
batteriebetriebenes
Schloss)
Ausführung als Panikschloss, Panikfunktion E
(Tür kann raumseitig jederzeit geöffnet werden, außen
nur
mit Schlüssel zu öffnen)
(Obentürschließer Montage an Bandgegenseite in
separater
Position erfasst)
mechanisch absenkbare Bodendichtung
Menge: 1,000 Stck

**02.02.50 A0.22 (T30 RS, 32 dB) ca. 1,01 x 2,135 m**
Tür gem. Konstruktionsbeschrieb und Vorbemerkungen
liefern
und einbauen

Lage:
EG Raum A0.22 Technik Maschinenraum zu A0.01
Eingangshalle
Achse 9-10/G-H

Anschlüsse:
Einbau in Mauerwerk Bestand, Sturz StBeton beidseitig
Putz
Wandstärke ca. 240 mm zuzügl. beidseitig Putz für
Gesamtwandstärke ca. 270 mm

Anforderung:
Brandschutz: T30 DIN 4102-5
Rauchschutz: RS Rauchschutztür nach EIN 18095
Schallschutz: SK2 eingebaut: erf. R strich w mind. 32
dB,
Typenprüfung erf. Rw,P mind. 37 dB nach DIN 4109-1
Mechanische Beanspruchung E (extrem), Gruppe 4 nach
DIN EN 1192 und RAL GZ 426
Hygrothermische Beanspruchung: Klimaklasse II nach RAL
GZ 426 und EN 1121 (Prüfklima b gem. DIN EN 1121)

Einteilung/Größe:
1-flg. Tür als Holztürblatt mit Stahlumfassungszarge
Wandöffnung Rohbau, Höhe ab FFB bis UK Sturz
ca. 1,01 x 2,135 m (b x h)
DIN R
lichte Durchgangsbreite mind. 0,90 m

Ausstattung:
(Ausstattung gem. o.g. Anforderungen)
3D VX-Bänder und VX Bandaufnahmeelemente,
Anzahl nach Erf.
FS-Wechselgarnitur, raumseitig Drücker, flurseitig
Knauf,
Objektbeschläge mit Rundrosette, Edelstahl,
Benutzerkategorie IV
Objekt-Schloss, Klasse 4, Schließblech und
Schlossrosette
für bauseitigen PZ (bauseitiger Einbau
batteriebetriebenes
Schloss)
(Obentürschließer Montage an Bandgegenseite in
separater
Position erfasst)
mechanisch absenkbare Bodendichtung
Menge: 1,000 Stck

**02.02.60 A0.23 (T30 RS) ca. 1,01 x 2,135 m**
Tür gem. Konstruktionsbeschrieb und Vorbemerkungen
liefern
und einbauen

Lage:
EG Raum A0.30 TRH 02 zu A0.23 Hausmeister Werkstatt
Achse 10/C-D

Anschlüsse:
Einbau in Mauerwerk Bestand, Sturz StBeton beidseitig
Putz
Wandstärke ca. 240 mm zuzügl. beidseitig Putz für
Gesamtwandstärke ca. 270 mm

Anforderung:
Brandschutz: T30 DIN 4102-5
Rauchschutz: RS Rauchschutztür nach EIN 18095
Schallschutz: keine
Mechanische Beanspruchung E (extrem), Gruppe 4 nach
DIN EN 1192 und RAL GZ 426
Hygrothermische Beanspruchung: Klimaklasse II nach RAL
GZ 426 und EN 1121 (Prüfklima b gem. DIN EN 1121)

Einteilung/Größe:
1-flg. Tür als Holztürblatt mit Stahlumfassungszarge
Wandöffnung Rohbau, Höhe ab FFB bis UK Sturz
ca. 1,01 x 2,135 m (b x h)
DIN R
lichte Durchgangsbreite mind. 0,90 m

Ausstattung:
(Ausstattung gem. o.g. Anforderungen)
3D VX-Bänder und VX Bandaufnahmeelemente,
Anzahl nach Erf.
FS-Wechselgarnitur, raumseitig Drücker, flurseitig
Knauf,
Objektbeschläge mit Rundrosette, Edelstahl,
Benutzerkategorie IV
Objekt-Schloss, Klasse 4, Schließblech und
Schlossrosette
für bauseitigen PZ (bauseitiger Einbau
batteriebetriebenes
Schloss)
(Obentürschließer Montage an Bandseite in separater
Position erfasst)
mechanisch absenkbare Bodendichtung
Menge: 1,000 Stck

**02.02.70 A0.42 (T30 DS) ca. 0,885 x 2,135 m**
Tür gem. Konstruktionsbeschrieb und Vorbemerkungen
liefern
und einbauen

JEDOCH: Ausführung mit Stahleckzarge anstelle der
beschriebenen Stahlumfassungszarge

Lage:
EG Raum A0.40 Flur 03 zu Raum A0.42 Elektro/EDV
Achse 16-17/D

Anschlüsse:
Einbau in StBeton/Mauerwerk Bestand/neu, Sturz StBeton
beidseitig Putz
Wandstärke ca. 240 mm zuzügl. beidseitig Putz für
Gesamtwandstärke ca. 270 mm

Anforderung:
Brandschutz: T30 DIN 4102-5
Rauchschutz: dicht- und selbstschließend
Schallschutz: keine
Mechanische Beanspruchung E (extrem), Gruppe 4 nach
DIN EN 1192 und RAL GZ 426
Hygrothermische Beanspruchung: Klimaklasse II nach RAL
GZ 426 und EN 1121 (Prüfklima b gem. DIN EN 1121)

Einteilung/Größe:
1-flg. Tür als Holztürblatt mit Stahleckzarge
Wandöffnung Rohbau, Höhe ab FFB bis UK Sturz
ca. 0,885 x 2,135 m (b x h)
DIN L

Ausstattung:
(Ausstattung gem. o.g. Anforderungen)
3D VX-Bänder und VX Bandaufnahmeelemente,
Anzahl nach Erf.
FS-Wechselgarnitur, innen Drücker, außen Knauf,
Objektbeschläge mit Rundrosette, Edelstahl,
Benutzerkategorie IV
Objekt-Schloss, Klasse 4, Schließblech und
Schlossrosette
für bauseitigen PZ (bauseitiger Einbau
batteriebetriebenes
Schloss)
(Obentürschließer Montage an Bandseite in separater
Position erfasst)
Menge: 1,000 Stck

**02.02.80 A0.46 (T30 DS) ca. 0,885 x 2,135 m**
Tür gem. Konstruktionsbeschrieb und Vorbemerkungen
liefern
und einbauen

Lage:
EG Raum A0.46 SiBe zu Raum A0.40 Flur 3
Achse 12-13/F

Anschlüsse:
Einbau in Mauerwerk Bestand, Sturz StBeton beidseitig
Putz
Wandstärke ca. 240 mm zuzügl. beidseitig Putz für
Gesamtwandstärke ca. 270 mm

Anforderung:
Brandschutz: T30 DIN 4102-5
Rauchschutz: dicht- und selbstschließend
Schallschutz: keine
Mechanische Beanspruchung E (extrem), Gruppe 4 nach
DIN EN 1192 und RAL GZ 426
Hygrothermische Beanspruchung: Klimaklasse II nach RAL
GZ 426 und EN 1121 (Prüfklima b gem. DIN EN 1121)

Einteilung/Größe:
1-flg. Tür als Holztürblatt mit Stahlumfassungszarge
Wandöffnung Rohbau, Höhe ab FFB bis UK Sturz
ca. 0,885 x 2,135 m (b x h)
DIN L

Ausstattung:
(Ausstattung gem. o.g. Anforderungen)
3D VX-Bänder und VX Bandaufnahmeelemente,
Anzahl nach Erf.
FS-Wechselgarnitur, innen Drücker, außen Knauf,
Objektbeschläge mit Rundrosette, Edelstahl,
Benutzerkategorie IV
Objekt-Schloss, Klasse 4, Schließblech und
Schlossrosette
für bauseitigen PZ (bauseitiger Einbau
batteriebetriebenes
Schloss)
(Obentürschließer mit Feststellfunktion, separate
Rauchmelder, Montage an Bandgegenseite in separater
Position erfasst)
Menge: 1,000 Stck

**02.02.90 A0.51 (T30 RS) ca. 1,01 x 2,135 m**
Tür gem. Konstruktionsbeschrieb und Vorbemerkungen
liefern
und einbauen

Lage:
EG Raum A0.50 TRH 03 zu Raum A0.51
Lager/Wasseranschluss
Achse 22/C-D

Anschlüsse:
Einbau in StBeton neu, Sturz StBeton
Sichtbetonoberfläche SB3
Wandstärke ca. 240 mm

Anforderung:
Brandschutz: T30 DIN 4102-5
Rauchschutz: RS Rauchschutztür nach EIN 18095
Schallschutz: keine
Mechanische Beanspruchung E (extrem), Gruppe 4 nach
DIN EN 1192 und RAL GZ 426
Hygrothermische Beanspruchung: Klimaklasse II nach RAL
GZ 426 und EN 1121 (Prüfklima b gem. DIN EN 1121)

Einteilung/Größe:
1-flg. Tür als Holztürblatt mit Stahlumfassungszarge
mit
Zargenspiegelverbreiterung 45/60 mm
Wandöffnung Rohbau, Höhe ab FFB bis UK Sturz
ca. 1,01 x 2,135 m (b x h)
DIN L

Ausstattung:
(Ausstattung gem. o.g. Anforderungen)
3D VX-Bänder und VX Bandaufnahmeelemente,
Anzahl nach Erf.
FS-Wechselgarnitur, innen Drücker, außen Knauf,
Objektbeschläge mit Rundrosette, Edelstahl,
Benutzerkategorie IV
Objekt-Schloss, Klasse 4, Schließblech und
Schlossrosette
für bauseitigen PZ (bauseitiger Einbau
batteriebetriebenes
Schloss)
(Obentürschließer mit Feststellfunktion, Montage an
Bandseite in separater Position erfasst)
mechanisch absenkbare Bodendichtung
Menge: 1,000 Stck

**02.02.100 Zulage Zargenspiegelverbreiterung**
Zulage zu vorbeschriebene Tür zu Raum A0.51 für
Ausführung
Zargenspiegelverbreiterung 45/60 mm.
Menge: 1,000 Stck

**02.02.110 A1.12, A1.13 (T30 DS, 37 dB) ca. 0,885 x 2,10 m**
Tür gem. Konstruktionsbeschrieb und Vorbemerkungen
liefern
und einbauen

Lage:
OG1 Raum A1.11 Kunstraum zu A1.12 Kunst Tonbrennofen
OG1 Raum A1.11 Kunstraum zu A1.13 Kunst Lager
Achse 1-2/H-J

Anschlüsse:
Einbau in Gipskartonständerwand
Wandstärke ca. 150 mm

Anforderung:
Brandschutz: T30 DIN 4102-5
Rauchschutz: dicht- und selbstschließend
Schallschutz: SK3 eingebaut: erf. R strich w mind. 37
dB,
Typenprüfung erf. Rw,P mind. 42 dB nach DIN 4109-1
Mechanische Beanspruchung E (extrem), Gruppe 4 nach
DIN EN 1192 und RAL GZ 426
Hygrothermische Beanspruchung: Klimaklasse II nach RAL
GZ 426 und EN 1121 (Prüfklima b gem. DIN EN 1121)

Einteilung/Größe:
1-flg. Tür als Holztürblatt mit Stahlumfassungszarge
Wandöffnung Rohbau, Höhe ab FFB bis UK Sturz
ca. 0,885 x 2,10 m (b x h)
DIN L
lichte Durchgangsbreite mind. 0,90 m

Ausstattung:
(Ausstattung gem. o.g. Anforderungen)
3D VX-Bänder und VX Bandaufnahmeelemente,
Anzahl nach Erf.
FS-Drückergarnitur, Objektbeschläge mit Rundrosette,
Edelstahl, Benutzerkategorie IV
Objekt-Schloss, Klasse 4, Schließblech und
Schlossrosette
für bauseitigen PZ
(Obentürschließer mit Feststellfunktion und
integrierter
Rauchschaltzentrale, Montage an Bandseite in separater
Position erfasst)
Menge: 2,000 Stck

**02.02.120 A1.21 (T30 RS, 32 dB, NA) ca. 1,01 x 2,10 m**
Tür gem. Konstruktionsbeschrieb und Vorbemerkungen
liefern
und einbauen

Lage:
OG1 Raum A1.01 Flur 02 zu A1.21 Integration/Mehrzweck
Achse 7/E

Anschlüsse:
Einbau in Mauerwerk Bestand, Sturz StBeton beidseitig
Putz
Wandstärke ca. 240 mm zuzügl. beidseitig Putz für
Gesamtwandstärke ca. 270 mm

Anforderung:
Brandschutz: T30 DIN 4102-5
Rauchschutz: RS Rauchschutztür nach EIN 18095
Schallschutz: SK2 eingebaut: erf. R strich w mind. 32
dB,
Typenprüfung erf. Rw,P mind. 37 dB nach DIN 4109-1
Mechanische Beanspruchung E (extrem), Gruppe 4 nach
DIN EN 1192 und RAL GZ 426
Hygrothermische Beanspruchung: Klimaklasse II nach RAL
GZ 426 und EN 1121 (Prüfklima b gem. DIN EN 1121)
Notausgang DIN EN 179

Einteilung/Größe:
1-flg. Tür als Holztürblatt mit Stahlumfassungszarge
Wandöffnung Rohbau, Höhe ab FFB bis UK Sturz
ca. 1,01 x 2,10 m (b x h)
DIN R
lichte Durchgangsbreite mind. 0,90 m

Ausstattung:
(Ausstattung gem. o.g. Anforderungen)
3D VX-Bänder und VX Bandaufnahmeelemente,
Anzahl nach Erf.
FS-Wechselgarnitur, raumseitig Drücker, flurseitig
Knauf,
Objektbeschläge mit Rundrosette, Edelstahl,
Benutzerkategorie IV
Objekt-Schloss, Klasse 4, Schließblech und
Schlossrosette
für bauseitigen PZ
Ausführung als Panikschloss, Panikfunktion E
(Tür kann raumseitig jederzeit geöffnet werden, außen
nur
mit Schlüssel zu öffnen)
(Obentürschließer Montage an Bandseite in separater
Position erfasst)
mechanisch absenkbare Bodendichtung
Menge: 1,000 Stck

**02.02.130 Zulage Glasausschnitt**
Zulage zu vorbeschriebener Tür zu Raum A1.21 für die
Ausführung mit einem Glasausschnitt mit
Brandschutzverglasung und Glasaufbau/stärke ausgelegt
auf
Schallschutzanforderungen.

Größe ca. 290 x 1.382 mm
Einteilung entspr. Detail
Menge: 1,000 Stck

**02.02.140 A1.21 (T30 RS, 32 dB, NA) ca. 1,01 x 2,10 m**
Tür gem. Konstruktionsbeschrieb und Vorbemerkungen
liefern
und einbauen

Lage:
OG1 Raum A1.20 TRH 01 zu A1.21 Integration/Mehrzweck
Achse 7/E

Anschlüsse:
Einbau in Mauerwerk neu, Sturz StBeton beidseitig Putz
Wandstärke ca. 240 mm zuzügl. beidseitig Putz für
Gesamtwandstärke ca. 270 mm

Anforderung:
Brandschutz: T30 DIN 4102-5
Rauchschutz: RS Rauchschutztür nach EIN 18095
Schallschutz: SK2 eingebaut: erf. R strich w mind. 32
dB,
Typenprüfung erf. Rw,P mind. 37 dB nach DIN 4109-1
Mechanische Beanspruchung E (extrem), Gruppe 4 nach
DIN EN 1192 und RAL GZ 426
Hygrothermische Beanspruchung: Klimaklasse II nach RAL
GZ 426 und EN 1121 (Prüfklima b gem. DIN EN 1121)
Notausgang nach DIN EN 179
(Öffnungsrichtung entgegengesetzt Fluchtrichtung)

Einteilung/Größe:
1-flg. Tür als Holztürblatt mit Stahlumfassungszarge
Wandöffnung Rohbau, Höhe ab FFB bis UK Sturz
ca. 1,01 x 2,10 m (b x h)
DIN R
lichte Durchgangsbreite mind. 0,90 i.L.

Ausstattung:
(Ausstattung gem. o.g. Anforderungen)
3D VX-Bänder und VX Bandaufnahmeelemente,
Anzahl nach Erf.
FS-Wechselgarnitur, raumseitig Drücker, flurseitig
Knauf,
Objektbeschläge mit Rundrosette, Edelstahl,
Benutzerkategorie IV
Objekt-Schloss, Klasse 4, Schließblech und
Schlossrosette
für bauseitigen PZ
Ausführung als Panikschloss, Panikfunktion E
(Tür kann raumseitig jederzeit geöffnet werden, außen
nur
mit Schlüssel zu öffnen)
(Obentürschließer Montage an Bandgegenseite in
separater
Position erfasst)
mechanisch absenkbare Bodendichtung
Menge: 1,000 Stck

**02.02.150 A1.42, A2.42 (T30 RS) ca. 0,885 x 2,10 m**
Tür gem. Konstruktionsbeschrieb und Vorbemerkungen
liefern
und einbauen

Lage:
OG1 Raum A1.40 Flur 03 zu A1.42 Elektro/EDV/MSR
OG2 Raum A2.40 Flur 03 zu A2.42 Elektro/EDV/MSR
Achse 16-17/D

Anschlüsse:
Einbau in Mauerwerk neu, Sturz StBeton beidseitig Putz
Wandstärke ca. 240 mm zuzügl. beidseitig Putz für
Gesamtwandstärke ca. 270 mm

Anforderung:
Brandschutz: T30 DIN 4102-5
Rauchschutz: RS Rauchschutztür nach EIN 18095
Schallschutz: keine
Mechanische Beanspruchung E (extrem), Gruppe 4 nach
DIN EN 1192 und RAL GZ 426
Hygrothermische Beanspruchung: Klimaklasse II nach RAL
GZ 426 und EN 1121 (Prüfklima b gem. DIN EN 1121)

Einteilung/Größe:
1-flg. Tür als Holztürblatt mit Stahlumfassungszarge
Wandöffnung Rohbau, Höhe ab FFB bis UK Sturz
ca. 0,885 x 2,10 m (b x h)
DIN L

Ausstattung:
(Ausstattung gem. o.g. Anforderungen)
3D VX-Bänder und VX Bandaufnahmeelemente,
Anzahl nach Erf.
FS-Wechselgarnitur, raumseitig Drücker, flurseitig
Knauf,
Objektbeschläge mit Rundrosette, Edelstahl,
Benutzerkategorie IV
Objekt-Schloss, Klasse 4, Schließblech und
Schlossrosette
für bauseitigen PZ (bauseitiger Einbau
batteriebetriebenes
Schloss)
(Obentürschließer Montage an Bandseite in separater
Position erfasst)
mechanisch absenkbare Bodendichtung
Menge: 2,000 Stck

**02.02.160 A2.02 (T30 RS 37 dB) ca. 1,01 x 2,10 m**
Tür gem. Konstruktionsbeschrieb und Vorbemerkungen
liefern
und einbauen

Lage:
OG2 Raum A2.01 Galerie zu A2.02 Teamzimmer
Achse 10-11/F

Anschlüsse:
Einbau in Mauerwerk Bestand, Sturz StBeton beidseitig
Putz
Wandstärke ca. 240 mm zuzügl. beidseitig Putz für
Gesamtwandstärke ca. 270 mm

Anforderung:
Brandschutz: T30 DIN 4102-5
Rauchschutz: RS Rauchschutztür nach EIN 18095
Schallschutz: SK3 eingebaut: erf. R strich w mind. 37
dB,
Typenprüfung erf. Rw,P mind. 42 dB nach DIN 4109-1
Mechanische Beanspruchung E (extrem), Gruppe 4 nach
DIN EN 1192 und RAL GZ 426
Hygrothermische Beanspruchung: Klimaklasse II nach RAL
GZ 426 und EN 1121 (Prüfklima b gem. DIN EN 1121)

Einteilung/Größe:
1-flg. Tür als Holztürblatt mit Stahlumfassungszarge
Wandöffnung Rohbau, Höhe ab FFB bis UK Sturz
ca. 1,01 x 2,10 m (b x h)
DIN R
lichte Durchgangsbreite mind 0,90 m

Ausstattung:
(Ausstattung gem. o.g. Anforderungen)
3D VX-Bänder und VX Bandaufnahmeelemente,
Anzahl nach Erf.
FS-Wechselgarnitur, raumseitig Drücker, flurseitig
Knauf,
Objektbeschläge mit Rundrosette, Edelstahl,
Benutzerkategorie IV
Objekt-Schloss, Klasse 4, Schließblech und
Schlossrosette
für bauseitigen PZ
(Obentürschließer Montage an Bandseite in separater
Position erfasst)
mechanisch absenkbare Bodendichtung
Menge: 1,000 Stck

**02.02.170 A2.04, (T30 RS, FR) ca. 1,01 x 2,10 m**
Tür gem. Konstruktionsbeschrieb und Vorbemerkungen
liefern
und einbauen.

Lage:
OG2 Raum A2.01 Galerie zu A2.04 WC M
Achse 7-8/F

Anschlüsse:
Einbau in Mauerwerk Bestand, Sturz StBeton beidseitig
Putz
Wandstärke ca. 240 mm zuzügl. beidseitig Putz für
Gesamtwandstärke ca. 270 mm

Anforderung:
Brandschutz: T30 DIN 4102-5
Rauchschutz: RS Rauchschutztür nach EIN 18095
Schallschutz: keine
Mechanische Beanspruchung E (extrem), Gruppe 4 nach
DIN EN 1192 und RAL GZ 426
Hygrothermische Beanspruchung: Klimaklasse II nach RAL
GZ 426 und EN 1121 (Prüfklima b gem. DIN EN 1121)
Feuchtraumtür nach RAL RG 426-3

Einteilung/Größe:
1-flg. Tür als Holztürblatt mit Stahlumfassungszarge
Wandöffnung Rohbau, Höhe ab FFB bis UK Sturz
ca. 1,01 x 2,10 m (b x h)
DIN R

Ausstattung:
(Ausstattung gem. o.g. Anforderungen)
3D VX-Bänder und VX Bandaufnahmeelemente,
Anzahl nach Erf.
FS-Drückergarnitur, Objektbeschläge mit Rundrosette,
Edelstahl, Benutzerkategorie IV
Objekt-Schloss, Klasse 4, Schließblech und
Schlossrosette
für bauseitigen PZ
(Obentürschließer mit Feststellfunktion,
Freilauffunktion und
integrierter Rauchschaltzentrale Montage an Bandseite
in
separater Position erfasst)
mechanisch absenkbare Bodendichtung
Menge: 1,000 Stck

**02.02.180 A2.22a, (T30 RS, FR) ca. 1,01 x 2,10 m**
Tür gem. Konstruktionsbeschrieb und Vorbemerkungen
liefern
und einbauen.

Lage:
OG2 Raum A2.20 TRH 01 zu A2.22a WC J Vorraum
Achse 4-5/H

Anschlüsse:
Einbau in Mauerwerk neu, Sturz StBeton beidseitig Putz
Wandstärke ca. 240 mm zuzügl. beidseitig Putz für
Gesamtwandstärke ca. 270 mm

Anforderung:
Brandschutz: T30 DIN 4102-5
Rauchschutz: RS Rauchschutztür nach EIN 18095
Schallschutz: keine
Mechanische Beanspruchung E (extrem), Gruppe 4 nach
DIN EN 1192 und RAL GZ 426
Hygrothermische Beanspruchung: Klimaklasse II nach RAL
GZ 426 und EN 1121 (Prüfklima b gem. DIN EN 1121)
Feuchtraumtür nach RAL RG 426-3

Einteilung/Größe:
1-flg. Tür als Holztürblatt mit Stahlumfassungszarge
Wandöffnung Rohbau, Höhe ab FFB bis UK Sturz
ca. 1,01 x 2,10 m (b x h)
DIN L
lichte Durchgangsbreite mind. 0,90 m

Ausstattung:
(Ausstattung gem. o.g. Anforderungen)
3D VX-Bänder und VX Bandaufnahmeelemente,
Anzahl nach Erf.
FS-Drückergarnitur, Objektbeschläge mit Rundrosette,
Edelstahl, Benutzerkategorie IV
Objekt-Schloss, Klasse 4, Schließblech und
Schlossrosette
für bauseitigen PZ
(Obentürschließer mit Feststellfunktion,
Freilauffunktion und
integrierter Rauchschaltzentrale Montage an Bandseite
in
separater Position erfasst)
mechanisch absenkbare Bodendichtung
Menge: 1,000 Stck

**02.02.190 A2.46 (T30 RS, 37 dB, NA) ca. 1,01 x 2,10 m**
Tür gem. Konstruktionsbeschrieb und Vorbemerkungen
liefern
und einbauen

JEDOCH: Ausführung Stahlumfassungszarge als
Dehnungsfugenzarge zur Bekleidung zweier parallel
laufender Wände und Ausbildung einer Dehnfuge, geeignet
für den nachträglichen Einbau.

Lage:
OG2 Raum A2.02 Teamzimmer zu A2.46 Lernraum
Achse 12-12a/H-I

Anschlüsse:
Einbau in Mauerwerk Bestand Doppelmauerwerk, Sturz
StBeton beidseitig Putz
Wandstärke ca. 360 + 240 mm zuzügl. Spalt ca. 20 mm
zwischen den Wänden und zuzügl. beidseitig Putz für
Gesamtwandstärke ca. 650 mm

Anforderung:
Brandschutz: T30 DIN 4102-5
Rauchschutz: RS Rauchschutztür nach EIN 18095
Schallschutz: SK3 eingebaut: erf. R strich w mind. 37
dB,
Typenprüfung erf. Rw,P mind. 42 dB nach DIN 4109-1
Mechanische Beanspruchung E (extrem), Gruppe 4 nach
DIN EN 1192 und RAL GZ 426
Hygrothermische Beanspruchung: Klimaklasse II nach RAL
GZ 426 und EN 1121 (Prüfklima b gem. DIN EN 1121)
Notausgang DIN EN 179

Einteilung/Größe:
1-flg. Tür als Holztürblatt mit Stahlumfassungszarge
als
Dehnfugenzarge
Wandöffnung Rohbau, Höhe ab FFB bis UK Sturz
ca. 1,01 x 2,10 m (b x h)
DIN R
lichte Durchgangsbreite mind. 0,90 m

Ausstattung:
(Ausstattung gem. o.g. Anforderungen)
3D VX-Bänder und VX Bandaufnahmeelemente,
Anzahl nach Erf.
FS-Wechselgarnitur, raumseitig Drücker, flurseitig
Knauf,
Objektbeschläge mit Rundrosette, Edelstahl,
Benutzerkategorie IV
Objekt-Schloss, Klasse 4, Schließblech und
Schlossrosette
für bauseitigen PZ
Ausführung als Panikschloss, Panikfunktion E
(Tür kann raumseitig jederzeit geöffnet werden, außen
nur
mit Schlüssel zu öffnen)
(Obentürschließer Montage an Bandseite in separater
Position erfasst)
mechanisch absenkbare Bodendichtung
Menge: 1,000 Stck

**02.02.200 Zulage Gleitschienen Obentürschließer (OTS)**
Zulage zu vorbeschriebenen Türen für die Ausführung mit
einem Gleitschienen Obentürschließer, liefern und
montieren
inkl. notwendigen Zubehör- und Befestigungsteilen.

Merkmale:
hoher Wirkungsgrad, EN 2-6/3-5 entspr. Türgewicht und
-breite
Farbe in Herstellerfarbton nach Angabe des Architekten
z.B.
silber
einstellbare Schließkraft und Schließgeschwindigkeit,
Öffnungsdämpfung integriert und einstellbar
Endschlag und Endschließgeschwindigkeit einstellbar,
Einstellung zum Abbremsen oder Beschleunigen der Tür
zwischen 0-15° mit optischer Größenanzeige.
barrierefrei nach DIN 18040 bis Türbreite 1.100 mm
alle Funktionen von vorn einstellbar

Montage auf Bandseite oder Bandgegenseite

Ausführung an Türen Raum A0.03, A0.21, A0.22, A0.23,
A0.42,
A1.21, A1.21.A1.42, A2.02, A2.42, A2.46
Menge: 11,000 Stck

**02.02.210 Zulage Gleitschienenobentürschließer (OTS FS-R)**
Zulage zu vorbeschriebenen Türen für die Ausführung mit
einem Gleitschienen Obentürschließer mit
elektromechanischer
Feststellfunktion und integrierter
Rauchschalterzentrale, liefern
und montieren inkl. notwendigen Zubehör- und
Befestigungsteilen.

Merkmale:
hoher Wirkungsgrad, EN 2-6/3-5 entspr. Türgewicht und
-breite
Farbe in Herstellerfarbton nach Angabe des Architekten
z.B.
silber
einstellbare Schließkraft und Schließgeschwindigkeit,
Öffnungsdämpfung integriert und einstellbar
Endschlag und Endschließgeschwindigkeit einstellbar,
Einstellung zum Abbremsen oder Beschleunigen der Tür
zwischen 0-15° mit optischer Größenanzeige.
barrierefrei nach DIN 18040 bis Türbreite 1.100 mm
alle Funktionen von vorn einstellbar

Ausführung mit elektromechanischer Feststellung
stufenlos von
ca. 80° bis ca. 130° auf exakten Punkt einstellbar,
Feststellposition überfahrbar, Ausführung mit
integrierter
Rauchschalterzentrale mit Alarmschwellennachführung,
Verschmutzungsanzeige und Prüftaste.
Betriebsspannung 230 V AC
Mit Zulassung als Feststellanlage an Brandschutztüren

Montage auf Bandgegenseite oder Bandseite

Zusätzliche Rauchmelder bei Sturzhöhe > 1 m separat
erfasst.

Ausführung ohne Haftmagnete und ohne Schalter für die
Freigabe der Feststellung.

Ausführung an Türen Raum A0.09, A0.46, A1.12, A1.13,
A0.51
Menge: 5,000 Stck

**02.02.220 Zulage Gleitschienenobentürschließer (OTS FL-R)**
Zulage zu vorbeschriebenen Türen für die Ausführung mit
einem Gleitschienen Obentürschließer mit elektrischer
Feststell-
und Freilauffunktion sowie integrierter
Rauchschalterzentrale,
liefern und montieren inkl. notwendigen Zubehör- und
Befestigungsteilen.

Merkmale
hoher Wirkungsgrad, EN 3-6 entspr. Türgewicht und
-breite
Farbe in Herstellerfarbton nach Angabe des Architekten
z.B.
silber
einstellbare Schließkraft und Schließgeschwindigkeit,
Öffnungsdämpfung integriert und einstellbar
Endschlag einstellbar
barrierefrei nach DIN 18040
alle Funktionen von vorn einstellbar

Ausführung mit Freilauffunktion ab einem
Türöffnungswinkel
von 0°,
Ausführung mit integrierter Rauchschalterzentrale mit
Alarmschwellennachführung, Verschmutzungsanzeige und
Prüftaste.
Netzteil für 230 V AC Versorgungsspannung
Mit Zulassung als Freilauftürschließer an
Brandschutztüren

Montage auf Bandseite

Zusätzliche Rauchmelder bei Sturzhöhe > 1 m separat
erfasst.

Ausführung an Türen Raum A2.04a, A20a und A2.22a
Menge: 3,000 Stck

**02.02.230 Inbetriebnahme Feststellanlagen/Freilauftürschließer**
Nach dem betriebsfertigen Einbau der
Feststellanlagen/Freilauftürschließer am Anwendungsort
sind
deren einwandfreie Funktion und vorschriftsmäßige
Installation
durch eine Abnahmeprüfung gemeinsam mit dem Gewerk
elektro festzustellen.

Die Abnahmeprüfung darf nur von autorisierten
Fachkräften
oder von Fachkräften einer dafür benannten Prüfstelle
durchgeführt werden.

Nach erfolgreicher Abnahmeprüfung ist in unmittelbarer
Nähe
des Abschlusses ein Schild in der Größe 105 x 52 mm
mit der
Aufschrift -Feststellanlage Abnahme durch . . . -
dauerhaft
anzubringen.

Dem Betreiber ist über die erfolgreiche Abnahmeprüfung
eine
Bescheinigung auszustellen.

Abrechnung pauschal je Stück Tür mit
Feststellanlage/Freilauftürschließer.
Menge: 8,000 Stck

**02.02.240 Rauchmelder**
Liefern und einbauen von zusätzlichen Rauchmeldern
geprüft
nach EN54-7, inkl. interne Verkabelung und Anschluss an
vorbeschriebene Gleitschienenobentürschließer mit
Feststellung
und Rauchschalterzentrale.

Abrechnung nach Stück Rauchmelder (benötigt werden 2
Stück
je Tür)

Ausführung an Türen Raum A0.09, A0.20a, A0.46, A2.04a,
A2.22a, A0.51,
Menge: 12,000 Stck

#### Bereich 02.03 Holztürblatt mit Stahlumfassungszarge mi

**Ausführungsbeschreibung 0004 Konstruktionsbeschrieb Holztürblatt mit Stahlumfassungs**
*Konstruktionsbeschrieb Holztürblatt mit Stahlumfassungszarge mit Schallschutzanforderung*
Konstruktionsbeschrieb für Innentüren Holztürblatt mit
Stahlumfassungszarge mit Schallschutzanforderungen.

Türen als Gesamtbauteil ausgeführt, geprüft und
zugelassen für
die genannten Anforderungen liefern und gem. ZTV und
nachfolgendem Konstruktionsbeschrieb einbauen.

Anforderungen
Gem. Angabe in den Einzelpositionen

Türblatt:
Rahmen: Hartholz/Holzwerkstoff Rahmenverstärkung
entspr. den Anforderungen
Einlage: Spezialeinlage für Schallschutztüren entspr.
den
Anforderungen
Deckplatte: HDF/Hartfaserplatte mind. ca. 4,5 mm
entspr.
den Anforderungen
Kanten: dreiseitige Falzkantenbeschichtung (PU Kante)
Farbton nach Wahl AG anhand Standardfarbkarte des
Herstellers
Kanten abgerundet (Kita Kante)
Konstruktion DIN 68706-1, Aufbau fünffach, Verleimung
nach DIN EN 204, Kat.D2
Oberfläche Türblatt: HPL 0,8 -1,2 mm entspr.
Anforderung
für mechan. Beanspruchungsgruppe, Farbton nach Wahl AG
anhand Standardfarbkarte des Herstellers
Hinweis: im Haus werden 2 unterschiedliche HPL-Farbtöne
ausgeführt!
Türblattdicke ca. 40-50 mm entspr. den Anforderungen
Schallschutz
Öffnungswinkel ca. 180° (sofern nicht durch bauliche
Gegebenheiten begrenzt)
Kantenausführung für gefälzten Einschlag
Stanzung/Ausfräsung für Schloss, Band und ggf. weitere
Ausstattungselemente gem. Beschrieb in den
Einzelpositionen

Zarge:
2-teilige Stahlzarge Feinblech d = ca. 2 mm als
Umfassungszarge für den nachträglichen Einbau in
StBeton,
Mauerwerk- oder Gipskartonwände
Falzmaß für o.g. gefälzt einschlagende Türblätter
Spiegelbreite ca. 30/45 mm
Maulweitenkante/Putzwinkel ca. 15 mm
Maulweite entspr. Wandstärke, gem. Angabe in den
Einzelpositionen
Oberfläche mit Grundierung als wasserverdünnbare
Hydro-Tauchgrundierung für bauseitige
1K-Beschichtungssysteme bzw. separat erfasste
Endbeschichtung
In die Zarge (Nut) ist ein 3-seitig umlaufendes
Dichtungsprofil mit hohem Rückstellvermögen
einzusetzen,
Farbe nach Angabe Architekt, Stahlzargen-(SZ-)Dichtung
Stanzung/Ausfräsung für Schloss, Bandaufnahmeelement
und ggf. weitere Ausstattungselemente gem. Beschrieb in
den Einzelpositionen

Montage:
Montage inkl. Befestigungsteile entspr.
Herstellervorschrift und
Zulassung,
Zargen sind mit eingeschweißten Befestigungsankern,
mind. 3
Stk je Seite nach Erfordernis zu befestigen. Zargen im
Falz
nicht sichtbar verschraubt. Hinterfüllung mit
Mörtel/Dämmmaterial entsprechend den Anforderungen an
Schallschutz.

**02.03.10 A0.22 (37 dB) ca. 2,34 x 2,135 m**
Tür gem. Konstruktionsbeschrieb und Vorbemerkungen
liefern
und einbauen

JEDOCH: Ausführung 2-flg. Tür mit Stahleckzarge

Lage:
EG Raum A0.21 Technik-Werkraum zu A0.22 Technik
Maschinenraum
Achse 7/E

Anschlüsse:
Einbau in Mauerwerk Bestand, Sturz StBeton beidseitig
Putz
Wandstärke ca. 115-240 mm zuzügl. beidseitig Putz für
Gesamtwandstärke ca. 145 - 270 mm

Anforderung:
Brandschutz: keine
Rauchschutz: keine
Schallschutz: SK3 eingebaut: erf. R strich w mind. 37
dB,
Typenprüfung erf. Rw,P mind. 42 dB nach DIN 4109-1
Mechanische Beanspruchung E (extrem), Gruppe 4 nach
DIN EN 1192 und RAL GZ 426
Hygrothermische Beanspruchung: Klimaklasse II nach RAL
GZ 426 und EN 1121 (Prüfklima b gem. DIN EN 1121)

Einteilung/Größe:
2-flg. Tür als Holztürblatt mit Stahlumfassungszarge
Wandöffnung Rohbau, Höhe ab FFB bis UK Sturz
ca. 2,34 x 2,135 m (b x h)
DIN R+L

Ausstattung:
(Ausstattung gem. o.g. Anforderungen)
3D VX-Bänder und VX Bandaufnahmeelemente,
Anzahl nach Erf.
Gehflügel: Drückergarnitur, Objektbeschläge mit
Rundrosette, Edelstahl, Benutzerkategorie IV
Objekt-Schloss, Klasse 4, Schließblech und
Schlossrosette
für bauseitigen PZ
Standflügel: Falztreibriegel und Schließblech,
Bodendichtung mit 4-Kantöffnung für Treibriegelstange
mechanisch absenkbare Bodendichtung an beiden Flügeln
Menge: 1,000 Stck

**02.03.20 A0.41, A0.43, A0.44, A0.45 (32 dB) ca. 1,01 x 2,135 m**
Tür gem. Konstruktionsbeschrieb und Vorbemerkungen
liefern
und einbauen

Lage:
EG Raum A0.40 Flur 03 zu A0.41, A0.43, A0.44, A0.45
Lernraum
Achse 13-21/D und F

Anschlüsse:
Einbau in Mauerwerk Bestand/neu, Sturz StBeton
beidseitig
Putz
Wandstärke ca. 240 mm zuzügl. beidseitig Putz für
Gesamtwandstärke ca. 270 mm

Anforderung:
Brandschutz: keine
Rauchschutz: keine
Schallschutz: SK2 eingebaut: erf. R strich w mind. 32
dB,
Typenprüfung erf. Rw,P mind. 37 dB nach DIN 4109-1
Mechanische Beanspruchung E (extrem), Gruppe 4 nach
DIN EN 1192 und RAL GZ 426
Hygrothermische Beanspruchung: Klimaklasse II nach RAL
GZ 426 und EN 1121 (Prüfklima b gem. DIN EN 1121)

Einteilung/Größe:
1-flg. Tür als Holztürblatt mit Stahlumfassungszarge
Wandöffnung Rohbau, Höhe ab FFB bis UK Sturz
ca. 1,01 x 2,135 m (b x h)
DIN R/L
lichte Durchgangsbreite mind. 0,90 m

Ausstattung:
(Ausstattung gem. o.g. Anforderungen)
3D VX-Bänder und VX Bandaufnahmeelemente,
Anzahl nach Erf.
Wechselgarnitur, raumseitig Drücker, flurseitig Knauf,
Objektbeschläge mit Rundrosette, Edelstahl,
Benutzerkategorie IV
Objekt-Schloss, Klasse 4, Schließblech und
Schlossrosette
für bauseitigen PZ
mechanisch absenkbare Bodendichtung
Menge: 4,000 Stck

**02.03.30 A1.45a, A1.45b, A2.45a, A2.45b (37 dB) ca. 1,01 x 2,10 m**
Tür gem. Konstruktionsbeschrieb und Vorbemerkungen
liefern
und einbauen

Lage:
OG1 Raum A1.46 Lernraum zu A1.45 Differenzierung
Achse 16/H-I
OG1 Raum 1.44 Lernraum zu A1.45 Differenzierung
Achse 17/H-I
OG2 Raum A2.46 Lernraum zu A2.45 Differenzierung
Achse 16/H-I
OG2 Raum 2.44 Lernraum zu A2.45 Differenzierung
Achse 17/H-I

Anschlüsse:
Einbau in Mauerwerk Bestand, Sturz StBeton beidseitig
Putz
Wandstärke ca. 240 mm zuzügl. beidseitig Putz für
Gesamtwandstärke ca. 270 mm

Anforderung:
Brandschutz: keine
Rauchschutz: keine
Schallschutz: SK3 eingebaut: erf. R strich w mind. 37
dB,
Typenprüfung erf. Rw,P mind. 42 dB nach DIN 4109-1
Mechanische Beanspruchung E (extrem), Gruppe 4 nach
DIN EN 1192 und RAL GZ 426
Hygrothermische Beanspruchung: Klimaklasse II nach RAL
GZ 426 und EN 1121 (Prüfklima b gem. DIN EN 1121)

Einteilung/Größe:
1-flg. Tür als Holztürblatt mit Stahlumfassungszarge
Wandöffnung Rohbau, Höhe ab FFB bis UK Sturz
ca. 1,01 x 2,10 m (b x h)
DIN R/L
lichte Durchgangsbreite mind. 0,90 m

Ausstattung:
(Ausstattung gem. o.g. Anforderungen)
3D VX-Bänder und VX Bandaufnahmeelemente,
Anzahl nach Erf.
Drückergarnitur, Objektbeschläge mit Rundrosette,
Edelstahl, Benutzerkategorie IV
Objekt-Schloss, Klasse 4, Schließblech und
Schlossrosette
für bauseitigen Blindzylinder
mechanisch absenkbare Bodendichtung
Menge: 4,000 Stck

**02.03.40 A2.21 (32 dB) ca. 1,01 x 2,10 m**
Tür gem. Konstruktionsbeschrieb und Vorbemerkungen
liefern
und einbauen

Lage:
OG2 Raum A2.01 Galerie zu A2.21 Integration
Achse 6-7/D

Anschlüsse:
Einbau in Mauerwerk Bestand, Sturz StBeton beidseitig
Putz
Wandstärke ca. 240 mm zuzügl. beidseitig Putz für
Gesamtwandstärke ca. 270 mm

Anforderung:
Brandschutz: keine
Rauchschutz: keine
Schallschutz: SK2 eingebaut: erf. R strich w mind. 32
dB,
Typenprüfung erf. Rw,P mind. 37 dB nach DIN 4109-1
Mechanische Beanspruchung E (extrem), Gruppe 4 nach
DIN EN 1192 und RAL GZ 426
Hygrothermische Beanspruchung: Klimaklasse II nach RAL
GZ 426 und EN 1121 (Prüfklima b gem. DIN EN 1121)

Einteilung/Größe:
1-flg. Tür als Holztürblatt mit Stahlumfassungszarge
Wandöffnung Rohbau, Höhe ab FFB bis UK Sturz
ca. 1,01 x 2,10 m (b x h)
DIN L
lichte Durchgangsbreite mind. 0,90 m

Ausstattung:
(Ausstattung gem. o.g. Anforderungen)
3D VX-Bänder und VX Bandaufnahmeelemente,
Anzahl nach Erf.
Wechselgarnitur, raumseitig Drücker, flurseitig Knauf,
Objektbeschläge mit Rundrosette, Edelstahl,
Benutzerkategorie IV
Objekt-Schloss, Klasse 4, Schließblech und
Schlossrosette
für bauseitigen PZ
mechanisch absenkbare Bodendichtung
Menge: 1,000 Stck

**02.03.50 A2.02 (37 dB, NA) ca. 1,01 x 2,10 m**
Tür gem. Konstruktionsbeschrieb und Vorbemerkungen
liefern
und einbauen

Lage:
OG2 Raum A2.03 Integration zu A2.02 Teamzimmer
Achse 10/H-I

Anschlüsse:
Einbau in Gipskartonständerwand
Wandstärke ca. 150 mm

Anforderung:
Brandschutz: keine
Rauchschutz: keine
Schallschutz: SK2 eingebaut: erf. R strich w mind. 37
dB,
Typenprüfung erf. Rw,P mind. 42 dB nach DIN 4109-1
Mechanische Beanspruchung E (extrem), Gruppe 4 nach
DIN EN 1192 und RAL GZ 426
Hygrothermische Beanspruchung: Klimaklasse II nach RAL
GZ 426 und EN 1121 (Prüfklima b gem. DIN EN 1121)
Notausgang DIN EN 179

Einteilung/Größe:
1-flg. Tür als Holztürblatt mit Stahlumfassungszarge
Wandöffnung Rohbau, Höhe ab FFB bis UK Sturz
ca. 1,01 x 2,10 m (b x h)
DIN L
lichte Durchgangsbreite mind. 0,90 m

Ausstattung:
(Ausstattung gem. o.g. Anforderungen)
3D VX-Bänder und VX Bandaufnahmeelemente,
Anzahl nach Erf.
Drückergarnitur, Objektbeschläge mit Rundrosette,
Edelstahl, Benutzerkategorie IV
Objekt-Schloss, Klasse 4, Schließblech und
Schlossrosette
für bauseitigen Blindzylinder
mechanisch absenkbare Bodendichtung
Menge: 1,000 Stck

**02.03.60 Zulage Glasausschnitt 32 dB**
Zulage zu vorbeschriebener Türen zu Raum A0.41, A0.43,
A0.44, A0.45, A2.21, für die Ausführung mit einem
Glasausschnitt, Glasaufbau/stärke ausgelegt auf
Schallschutzanforderungen.

Größe ca. 290 x 1.382 mm (bei Türhöhe 2,10 m)
bzw. ca. 290 x 1.417 mm (bei Türhöhe 2,135 m)
Einteilung entspr. Detail
Menge: 5,000 Stck

**02.03.70 Zulage Glasausschnitt 37 dB**
Zulage zu vorbeschriebener Türen zu Raum A1.45a,
A1.45b,
A2.45a, A2.45b für die Ausführung mit einem
Glasausschnitt,
Glasaufbau/stärke ausgelegt auf
Schallschutzanforderungen.

Größe ca. 290 x 1.382 mm (bei Türhöhe 2,10 m)
bzw. ca. 290 x 1.417 mm (bei Türhöhe 2,135 m)
Einteilung entspr. Detail
Menge: 4,000 Stck

#### Bereich 02.04 Holztürblatt mit Stahlumfassungszarge

**Ausführungsbeschreibung 0005 Konstruktionsbeschrieb Holztürblatt mit Stahlumfassungs**
*Konstruktionsbeschrieb Holztürblatt mit Stahlumfassungszarge und festverglastem Seitenteil*
Konstruktionsbeschrieb für Innentüren Holztürblatt mit
Stahlumfassungszarge mit Schallschutz- und z.T.
Brandschutzanforderungen.

Türen als Gesamtbauteil ausgeführt, geprüft und
zugelassen für
die genannten Anforderungen liefern und gem. ZTV und
nachfolgendem Konstruktionsbeschrieb einbauen.

Anforderungen
Gem. Angabe in den Einzelpositionen

Türblatt:
Rahmen: Hartholz/Holzwerkstoff Rahmenverstärkung
entspr. den Anforderungen
Einlage: Spezialeinlage für Schallschutztüren/
Brandschutztüren entspr. den Anforderungen
Deckplatte: HDF/Hartfaserplatte mind. ca. 4,5 mm
entspr.
den Anforderungen
Kanten: dreiseitige Falzkantenbeschichtung (PU Kante)
Farbton nach Wahl AG anhand Standardfarbkarte des
Herstellers
Kanten abgerundet (Kita Kante)
Konstruktion DIN 68706-1, Aufbau fünffach, Verleimung
nach DIN EN 204, Kat.D2
Oberfläche Türblatt: HPL 0,8 -1,2 mm entspr.
Anforderung
für mechan. Beanspruchungsgruppe, Farbton nach Wahl AG
anhand Standardfarbkarte des Herstellers
Hinweis: im Haus werden 2 unterschiedliche HPL-Farbtöne
ausgeführt!
Türblattdicke ca. 40-50 mm entspr. den Anforderungen
Schallschutz
Öffnungswinkel ca. 180° (sofern nicht durch bauliche
Gegebenheiten begrenzt)
Kantenausführung für gefälzten Einschlag
Stanzung/Ausfräsung für Schloss, Band und ggf. weitere
Ausstattungselemente gem. Beschrieb in den
Einzelpositionen

Zarge:
Sonderzarge: 3-seitig umlaufende mehrteilige Stahlzarge
Feinblech d = ca. 2 mm als Umfassungszarge für den
nachträglichen Einbau zwischen zwei Wänden Mauerwerk
Spiegelbreite ca. 30/45 mm
Gesamttiefe Zarge ca. 665 mm
Seitenteilzarge zwischen Öffnungsflügel und
festverglastem
Seitenteil, Spiegelbreite ca. 30/60 mm
Falzmaß für o.g. gefälzt einschlagende Türblätter
bzw. für Festverglasung
Oberfläche mit Grundierung als wasserverdünnbare
Hydro-Tauchgrundierung für bauseitige
1K-Beschichtungssysteme bzw. separat erfasste
Endbeschichtung
In die Zarge (Nut) ist ein 3-seitig umlaufendes
Dichtungsprofil mit hohem Rückstellvermögen
einzusetzen,
Farbe nach Angabe Architekt, Stahlzargen-(SZ-)Dichtung
Stanzung/Ausfräsung für Schloss, Bandaufnahmeelement
und ggf. weitere Ausstattungselemente gem. Beschrieb in
den Einzelpositionen

Verglasung
Sicherheitsverglasung Verglasung VSG, Glasstärke
ausgelegt auf Anforderungen an Schallschutz und
Brandschutz
Montage in o.g. Zarge und Seitenteilzarge, Befestigung
mit
verschraubter Glasleiste inkl. erf. Dichtungen

Montage:
Montage inkl. Befestigungsteile entspr.
Herstellervorschrift und
Zulassung,
Zargen sind mit eingeschweißten Befestigungsankern,
Anzahl
mind. 3 Stk je Seite nach Erfordernis zu befestigen.
Zargen sind
im Falz nicht sichtbar zu verschrauben. Hinterfüllung
mit
Mörtel/Dämmmaterial entsprechend den Anforderungen an
Schallschutz.

**02.04.10 A1.41, A1.43, A1.44, A1.46 (32 dB) ca. 1,50 x 2,10 m**
Tür gem. Konstruktionsbeschrieb und Vorbemerkungen
liefern
und einbauen

Lage:
OG1 Raum A1.40 Flur 03 zu A1.41 Integration, A1.43,
A1.44, A1.46 Lernraum
Achse 13-21/D und F

Anschlüsse:
Einbau in Mauerwerk/StBeton Bestand, Sturz StBeton
Montage zwischen den Wänden
Gesamtstärke Laibungsfläche ca. 660 mm

Anforderung:
Brandschutz: keine
Rauchschutz: keine
Schallschutz: SK2 eingebaut: erf. R strich w mind. 32
dB,
Typenprüfung erf. Rw,P mind. 37 dB nach DIN 4109-1
Mechanische Beanspruchung E (extrem), Gruppe 4 nach
DIN EN 1192 und RAL GZ 426
Hygrothermische Beanspruchung: Klimaklasse II nach RAL
GZ 426 und EN 1121 (Prüfklima b gem. DIN EN 1121)

Einteilung/Größe:
1-flg. Tür als Holztürblatt
1 festverglastes Seitenteil VSG
mit Sonderzarge: Stahlumfassungszarge und
Seitenteilzarge
Aufteilung gem. Plan bzw. ausgelegt auf mind.
Durchgangsbreite
Wandöffnung Rohbau, Höhe ab FFB bis UK Sturz
ca. 1,50 x 2,10 m (b x h)
DIN R/L
lichte Durchgangsbreite mind. 0,90 m

Ausstattung:
(Ausstattung gem. o.g. Anforderungen)
3D VX-Bänder und VX Bandaufnahmeelemente,
Anzahl nach Erf.
Wechselgarnitur, raumseitig Drücker, flurseitig Knauf,
Objektbeschläge mit Rundrosette, Edelstahl,
Benutzerkategorie IV
Objekt-Schloss, Klasse 4, Schließblech und
Schlossrosette
für bauseitigen PZ
mechanisch absenkbare Bodendichtung
Menge: 4,000 Stck

**02.04.20 A2.41, A2.43, A2.44, A2.46 (32 dB) ca. 1,50 x 2,10 m**
Tür gem. Konstruktionsbeschrieb und Vorbemerkungen
liefern
und einbauen

Lage:
OG2 Raum A2.40 Flur 03 zu A2.41, A2.43, A2.44, A2.46
Lernraum
Achse 13-21/D und F

Anschlüsse:
Einbau in Mauerwerk/StBeton Bestand, Sturz StBeton
Montage zwischen den Wänden
Gesamtstärke Laibungsfläche ca. 660 mm

Anforderung:
Brandschutz: keine
Rauchschutz: keine
Schallschutz: SK2 eingebaut: erf. R strich w mind. 32
dB,
Typenprüfung erf. Rw,P mind. 37 dB nach DIN 4109-1
Mechanische Beanspruchung E (extrem), Gruppe 4 nach
DIN EN 1192 und RAL GZ 426
Hygrothermische Beanspruchung: Klimaklasse II nach RAL
GZ 426 und EN 1121 (Prüfklima b gem. DIN EN 1121)

Einteilung/Größe:
1-flg. Tür als Holztürblatt
1 festverglastes Seitenteil VSG
mit Sonderzarge: Stahlumfassungszarge und
Seitenteilzarge
Aufteilung gem. Plan bzw. ausgelegt auf mind.
Durchgangsbreite
Wandöffnung Rohbau, Höhe ab FFB bis UK Sturz
ca. 1,50 x 2,10 m (b x h)
DIN R/L
lichte Durchgangsbreite mind. 0,90 m

Ausstattung:
(Ausstattung gem. o.g. Anforderungen)
3D VX-Bänder und VX Bandaufnahmeelemente,
Anzahl nach Erf.
Wechselgarnitur, raumseitig Drücker, flurseitig Knauf,
Objektbeschläge mit Rundrosette, Edelstahl,
Benutzerkategorie IV
Objekt-Schloss, Klasse 4, Schließblech und
Schlossrosette
für bauseitigen PZ
mechanisch absenkbare Bodendichtung
Menge: 4,000 Stck

**02.04.30 A2.03 (T30 RS 37 dB) ca. 1,50 x 2,10 m**
Tür gem. Konstruktionsbeschrieb und Vorbemerkungen
liefern
und einbauen

Lage:
OG2 Raum A2.01 Galerie zu A2.03 Integration/
Differenzierung
Achse 9/F

Anschlüsse:
Einbau in Mauerwerk/StBeton neu/Bestand, Sturz StBeton
Montage zwischen den Wänden
Gesamtstärke Laibungsfläche ca. 760 mm

Anforderung:
Brandschutz: T30 DIN 4102-5
Rauchschutz: RS Rauchschutztür nach EIN 18095
Schallschutz: erf. R strich w mind. 37 dB, erf. Rw,P
mind. 42
dB DIN 4109-1
Mechanische Beanspruchung E (extrem), Gruppe 4 nach
DIN EN 1192 und RAL GZ 426
Hygrothermische Beanspruchung: Klimaklasse II nach RAL
GZ 426 und EN 1121 (Prüfklima b gem. DIN EN 1121)

Einteilung/Größe:
1-flg. Tür als Holztürblatt
1 festverglastes Seitenteil VSG Brandschutzverglasung
mit Sonderzarge: Stahlumfassungszarge und
Seitenteilzarge
Aufteilung gem. Plan bzw. ausgelegt auf mind.
Durchgangsbreite
Wandöffnung Rohbau, Höhe ab FFB bis UK Sturz
ca. 1,50 x 2,10 m (b x h)
DIN R/L
lichte Durchgangsbreite mind. 0,90 m

Ausstattung:
(Ausstattung gem. o.g. Anforderungen)
3D VX-Bänder und VX Bandaufnahmeelemente,
Anzahl nach Erf.
Drückergarnitur, Objektbeschläge mit Rundrosette,
Edelstahl, Benutzerkategorie IV
Objekt-Schloss, Klasse 4, Schließblech und
Schlossrosette
für bauseitigen PZ
(Obentürschließer Montage an Bandseite in separater
Position erfasst)
mechanisch absenkbare Bodendichtung
Menge: 1,000 Stck

**02.04.40 Zulage Gleitschienen Obentürschließer (OTS)**
Zulage zu vorbeschriebenen Türen für die Ausführung mit
einem Gleitschienen Obentürschließer, liefern und
montieren
inkl. notwendigen Zubehör- und Befestigungsteilen.

Merkmale:
hoher Wirkungsgrad, EN 2-6/3-5 entspr. Türgewicht und
-breite
Farbe in Herstellerfarbton nach Angabe des Architekten
z.B.
silber
einstellbare Schließkraft und Schließgeschwindigkeit,
Öffnungsdämpfung integriert und einstellbar
Endschlag und Endschließgeschwindigkeit einstellbar,
Einstellung zum Abbremsen oder Beschleunigen der Tür
zwischen 0-15° mit optischer Größenanzeige.
barrierefrei nach DIN 18040 bis Türbreite 1.100 mm
alle Funktionen von vorn einstellbar

Montage auf Bandseite oder Bandgegenseite

Ausführung an Tür Raum A2.03
Menge: 1,000 Stck

### Titel 03 Sonstiges

#### Bereich 03.01 Sonstiges

**03.01.10 Trittschutz Edelstahl**
Zusätzliche Ausstattung der vorbeschriebenen
Innentüren mit
einem Trittschutzblech aus Edelstahl, auf
Türblattoberfläche
beidseitig aufgeklebt und zusätzlich verschraubt.

Höhe = ca. 250 mm
Breite = ca. 0,885 - 1,135 m

Abrechnung nach Stück Trittschutzblech, nicht nach
Stück
Türflügel, d.h. je Türflügel 2x Trittschutzblech
gerechnet
bei 2-flg. Türen 4x Trittschutzblech gerechnet.
Menge: 106,000 Stck

**03.01.20 Elastische Fuge unten Stahlumfassungszarge- Fußboden**
*** Bezugsbeschreibung
Liefern und anbringen von Bewegungsfugen mit 1K
Silikon-Kautschukmasse.

Das Material der Fugen muss auf den Untergrund
abgestimmt
sein. Weichmacherwanderung und chem. Reaktionen müssen
ausgeschlossen sein.

Farbton nach Wahl AG anhand Standardfarbkarte des
Herstellers

Es sind folgende Arbeitsgänge auszuführen:
Fugenflanken sind zu reinigen und müssen trocken, fest
und
frei von Verschmutzungen sein.
Fugenränder sind zum Schutz vor Verunreinigung
abzukleben.
Tiefere Fugen sind mit unverrottbarem DIN-Polyband
vorzufüllen
Der Untergrund, Fugenkanten sind entspr.
Verarbeitungshinweise mit Primer vorzustreichen.
Abdichten mittels Hand- oder Druckluftpistole
Glätten der Fugen und entfernen der Klebestreifen

Ausführung am Übergang Stahlumfassungszargen -
Fußboden.
Eine zeitversetzte Ausführung ist einzukalkulieren.

Abrechnung nach Stück Tür
Menge: 53,000 Stck

**03.01.30 Elastische Fuge umlaufend um Türen**
*** wie Position 03.01.20
Ausführung am Übergang Stahlumfassungszargen
Wandflächen, beidseitig an Türen.
Eine zeitversetzte Ausführung ist einzukalkulieren.

Abrechnung nach lfm Fuge
Menge: 547,000 m

**03.01.40 Zulage Zargen mit Endbeschichtung 1-flg.**
*** Bezugsbeschreibung
Zulage zu vorbeschriebenen Türen
für die Ausführung der Zargen fertig pulverbeschichtet.
Farbton nach Wahl AG nach RAL-Standardfarbfächer
voraussichtlich RAL 9007 graualuminium.

Ausführung an Türen ohne Brandschutzanforderung
mit Stahlumfassungszarge
Türbreite ca. 0,885-1,135 m
Türhöhe ca. 2,10 - 2,135 m
mit unterschiedlichen Maulweiten ca. 145-270 mm

Ausführung an Türen in Raum A0.05, A0.12, A0.47, A1.03,
A2.02

Abrechnung nach Stück Tür
Menge: 5,000 Stck

**03.01.50 Zulage Zargen mit Endbeschichtung 2-flg.**
*** wie Position 03.01.40
Ausführung an 2-flg. Tür ohne Brandschutzanforderung
mit
Stahleckzarge
Türbreite ca. 2,34 m, Türhöhe ca. 2,135 m

Ausführung an Tür in Raum A0.22
Abrechnung nach Stück Tür
Menge: 1,000 Stck

**03.01.60 Zulage Zargen mit Endbeschichtung 1-flg. T30**
*** wie Position 03.01.40
Ausführung an 1-flg. Türen mit Brandschutzanforderung
mit
Stahlumfassungszarge

Beschichtung ausgelegt bzw. mit Zulassung für
Brandschutzanforderung T30
Türbreite ca. 0,885-1,135 m
Türhöhe ca. 2,10 - 2,135 m
mit unterschiedlichen Maulweiten ca. 145-270 mm

Ausführung an Türen in Raum A0.03, A0.20, A0.21, A0.22,
A0.23, A0.42, A0.46, A0.51, A1.12, A1.13, A2.21,
A1.42, A2.02,
A2.04, A2.42

Abrechnung nach Stück Tür
Menge: 16,000 Stck

**03.01.70 Zulage Zargen mit Endbeschichtung 1-flg. T30 MW 650 mm**
*** wie Position 03.01.40
Ausführung an 1-flg. Türen mit Brandschutzanforderung
mit
Stahlumfassungszarge als Dehnungsfugenzarge

Beschichtung ausgelegt bzw. mit Zulassung für
Brandschutzanforderung T30
Türbreite ca. 0,885-1,135 m
Türhöhe ca. 2,10 - 2,135 m
Maulweite ca. 650 mm

Ausführung an Türen in Raum A0.09, A2.46

Abrechnung nach Stück Tür
Menge: 2,000 Stck

**03.01.80 Zulage Zargen mit Endbeschichtung 1-flg.+Seitenteil T30**
*** wie Position 03.01.40
Ausführung an 1-flg. Türen + festverglastem Seitenteil
mit
Brandschutzanforderung mit Stahlblockzarge und
Seitenteilzarge

Beschichtung ausgelegt bzw. mit Zulassung für
Brandschutzanforderung T30
Türbreite ca. 1,50 m
Türhöhe ca. 2,10 m
Zargentiefe ca. 115 mm

Ausführung an Türen in Raum A2.03

Abrechnung nach Stück Tür
Menge: 1,000 Stck

**03.01.90 Zulage Unterschnitt**
Zulage zu vorbeschriebenen Türen für die Ausführung mit
einem Unterschnitt von ca. 10 mm bzw. mind. 75 cm2.
Menge: 1,000 Stck

**03.01.100 Zulage Unterschnitt Feuchtraumtüren**
Zulage zu vorbeschriebenen Feuchtraumtüren für die
Ausführung mit einem Unterschnitt von ca. 10 mm bzw.
mind.
75 cm2.
Die Unterkante des Türblattes ist entspr. der
Zulassung für
Feuchtraumtür auszubilden.
Menge: 1,000 Stck

**03.01.110 Zulage Lüftungsgitter**
Zulage zu vorbeschriebenen Türblättern (2-flg. Tür)
für die
Ausführung mit Lüftungsgittern nach DIN 68706,
Abmessung für
ges. Querschnitt 400 cm2, Lage nach Angabe des
Architekten
im Türblatt eingebaut. Ausführung aus Kunststoff weiß.

Ausführung in Tür Raum A0.22
Abrechnung nach Stück Lüftungsgitter
Menge: 2,000 Stck

**03.01.120 Türstopper, Wand**
Türpuffer für Innentüren, Wandmontage, aus Edelstahl
mit
schwarzem Gummipuffer, Durchmesser ca. 45 mm.
Menge: 20,000 Stck

**03.01.130 Türstopper Boden**
Liefern und einbauen von Bodentürstoppern innen aus
Edelstahl
matt in runder zylindrischer Form mit
Hartgummipuffer-Ring
schwarz inkl. Befestigungsmaterial, oberseitig auf
Fußboden
schrauben.
Menge: 10,000 Stck

**03.01.140 Wandtürstoppern Kunstoffpuffer Halbschale**
Liefern und einbauen von Wandtürstoppern aus
Kunststoff weiß
in Halbschalen-Form, auf Wandoberfläche kleben.

Durchmesser ca. 60 mm
h = ca. 17 mm
Menge: 20,000 Stck

#### Bereich 03.02 Stahltür

**Ausführungsbeschreibung 0006 Konstruktionsbeschrieb Stahltürblatt mit Stahlblockzarg**
*Konstruktionsbeschrieb Stahltürblatt mit Stahlblockzarge*
Konstruktionsbeschrieb für Innentüren Stahltürblatt mit
Stahlblockzarge.

Türen als Gesamtbauteil ausgeführt, geprüft und
zugelassen für
die genannten Anforderungen liefern und gem. ZTV und
nachfolgendem Konstruktionsbeschrieb einbauen.

Anforderungen
Gem. Angabe in den Einzelpositionen

Türblatt:
doppelwandig, aus verzinktem Feinblech, Blechdicke ca.
1,0
mm, mit Dämmung aus Mineralfaserplatten, mit
Flachstahlaussteifungen,
Aufbau entspr. den Anforderungen
Türblattdicke ca. 65 mm bzw. entspr. den Anf.
Türblatt lichtgrau grundiert für bauseitige bzw.
separat
erfasste Beschichtung
wasserverdünnbare Hydro-Tauchgrundierung
Das Türblatt soll raumseitig als Magnettafel nutzbar
sein, die
Beschichtung darf die Magnetfateigenschaften der
Stahltür
nicht beeinflussen.
Öffnungswinkel ca. 180° (sofern nicht durch bauliche
Gegebenheiten begrenzt)
Kantenausführung für stumpfen Einschlag
Stanzung/Ausfräsung für Schloss, Band und ggf. weitere
Ausstattungselemente gem. Beschrieb in den
Einzelpositionen

Zarge:
1-teilige Stahlzarge d = ca. 2 mm als Blockzarge für
den
nachträglichen Einbau zwischen zwei Wänden Mauerwerk,
nicht wandumfassend
Falzmaß für o.g. stumpf einschlagende Türblätter
Spiegelbreite ca. 30/45 mm
Gesamttiefe ca. 380 mm
Oberfläche feuerverzinkt-grundiert für bauseitige
Beschichtung bzw. separat erfasste Beschichtung
wasserverdünnbare Hydro-Tauchgrundierung
In die Zarge (Nut) ist ein 3-seitig umlaufendes
Dichtungsprofil mit hohem Rückstellvermögen
einzusetzen,
Farbe nach Angabe Architekt, Stahlzargen-(SZ-)Dichtung
Stanzung/Ausfräsung für Schloss, Bandaufnahmeelement
und ggf. weitere Ausstattungselemente gem. Beschrieb in
den Einzelpositionen

Montage:
Montage inkl. Befestigungsteile entspr.
Herstellervorschrift und
Zulassung,
Zargen sind mit eingeschweißten Befestigungsankern,
mind. 3
Stk je Seite nach Erfordernis zu befestigen. Zargen im
Falz
nicht sichtbar verschraubt. Hinterfüllung mit
Mörtel/Dämmmaterial entsprechend den Anforderungen.

**03.02.10 A0.02 ca. 1,885 x 3,00 m**
Tür gem. Konstruktionsbeschrieb und Vorbemerkungen
liefern
und einbauen

Lage:
EG Raum A0.02 Hausmeister
Achse 7/I-J

Anschlüsse:
Einbau in Mauerwerk Bestand/neu (Doppelmauerwerk, Sturz
StBeton
Montage zwischen den Wänden
Gesamtstärke Laibungsfläche ca. 360 mm zuzügl. Putz
einseitig, Lage der Zarge innerhalb der Laibungsfläche
bündig mit Vorderkante Putz
Putzanschluss nachträglich

Anforderung:
Brandschutz: keine
Rauchschutz: keine
Schallschutz: keine
Mechanische Beanspruchung E (extrem), Gruppe 4 nach
DIN EN 1192 und RAL GZ 426
Hygrothermische Beanspruchung: Klimaklasse II nach RAL
GZ 426 und EN 1121 (Prüfklima b gem. DIN EN 1121)

Einteilung/Größe:
2-flg. Tür als Stahltürblatt mit Stahlblockzarge
Wandöffnung Rohbau, Höhe ab FFB bis UK Sturz
ca. 1,885 x 3,00 m (b x h)
DIN R+L

Ausstattung:
(Ausstattung gem. o.g. Anforderungen)
3D VX-Bänder und VX Bandaufnahmeelemente,
Anzahl nach Erf.
Gehflügel: einseitig Drücker, innenseitig
Abdeckrosette,
Objektbeschläge mit Rundrosette, Edelstahl,
Benutzerkategorie IV
Standflügel mit Falztreibriegel im Falz
Objekt-Schloss, Klasse 4, Schließblech und
Schlossrosette
für bauseitigen Blindzylinder
Menge: 1,000 Stck

**03.02.20 Zulage Türblatt und Zarge mit Endbeschichtung 1-flg.**
Zulage zu vorbeschriebener 2-flg. Tür
für die Ausführung des Türblattes und der Zarge fertig
pulverbeschichtet.
Farbton nach Wahl AG nach RAL-Standardfarbfächer.

Das Türblatt soll raumseitig als Magnettafel nutzbar
sein, die
Beschichtung darf die Magnetfateigenschaften der
Stahltür nicht
beeinflussen.

Ausführung an Türen ohne Brandschutzanforderung
Türbreite ca.1,885 m
Türhöhe ca. 3,00 m
Maulweiten ca. 360 mm

Ausführung an Tür in Raum A0.02

Abrechnung nach Stück Tür
Menge: 1,000 Stck

#### Bereich 03.03 Wartungsarbeiten

**Ausführungsbeschreibung 0007 Wartung und Prüfung von Feststellanlagen/Freilauftürsch**
*Wartung und Prüfung von Feststellanlagen/Freilauftürschließer*
Servicepaket für Wartung und Prüfung nach
DIBt-Zulassung
sowie nach Herstellerangabe für vorbeschriebene
Offenhaltung
mit Feststellvorrichtung/Freilauftürschließer in
Kombination mit
Obentürschließer mit Rauchschalterzentrale mit
folgenden
Leistungsmerkmalen:

Einmalige Wartung je Vertragsjahr
Kostenlose Bereitstellung und Führung der
Prüfunterlagen
Anbringen der Prüfplakette
Stör- und Reparatureinsätze während der
Vertragslaufzeit
werden zu reduzierten Stundensätzen durchgeführt
Der Einsatz von Servicetechnikern erfolgt innerhalb 24
Stunden nach Meldungseingang von Montag - Freitag in
der
Zeit von 07.00 - 17.00 Uhr ohne Zuschläge
Persönliche Erreichbarkeit des Helpdesk 24 Std. an 365
Tagen
Keine gesonderte Berechnung von Kleinteilen bis 25,-
EUR
je Wartung
Keine gesonderte Berechnung von Arbeitszeit bei
Austausch
von Ersatzteilen während der Wartung

Vertragslaufzeit während der Gewährleistungsfrist

**03.03.20 Wartung und Prüfung von Feststellanlagen 1. Jahr**
Vertragslaufzeit während der Gewährleistungsfrist im
1. Jahr

Abrechnung je 1-flg. Tür und Jahr, hier 8 Stück 1-flg.
Türen x 1
Jahr = 8 StückJahr
Menge: 8,000 StJa

**03.03.30 Wartung und Prüfung von Feststellanlagen Jahr 2-4**
Vertragslaufzeit während der Gewährleistungsfrist im
2.-4. Jahr

Abrechnung je 1-flg. Tür und Jahr, hier 8 Stück 1-flg.
Türen x 3
Jahre = 24 StückJahr
Menge: 24,000 StJa

#### Bereich 03.04 Stundenlohnarbeiten

**03.04.10 Vorarbeiter/-in, Polier/-in**
*** Bezugsbeschreibung
Stundenlohnarbeiten durch Arbeitskräfte auf Anordnung
des AG
ausführen. Der Verrechnungssatz für die jeweilige
Arbeitskraft
umfasst sämtliche Aufwendungen, insbesondere den
tatsächlichen Lohn einschließlich vermögenswirksamer
Leistungen mit den Zuschlägen für Gemeinkosten
(Sozialkassenbeiträge, Winterbauumlage und dgl.),
sowie Lohn
bzw. Gehaltsnebenkosten und Zuschläge für Überstunden.

Vorarbeiter/-in, Polier/in (ab Lohngruppe 5)
Menge: 10,000 h

**03.04.20 Baufachwerker/-in, Baufacharbeiter/-in**
*** wie Position 03.04.10
Baufachwerker/-in, Baufacharbeiter/-in (Lohngruppe 2a
bis 4)
Menge: 10,000 h

**03.04.30 Bauhelfer/-in**
*** wie Position 03.04.10
Bauhelfer/-in (Lohngruppe 1 bis 2b)
Menge: 10,000 h

USt %: 19,00
